# Obschütz Brücke i.Z.d. Ringstraße
Angebotsaufforderung (GAEB DA XML 3.1, DA83)
Projekt: 7225002
Beschreibung:
Dieser Muster-Stamm wurde in deutscher Sprache aufgestellt. Um die Mehrsprachigkeit zu zeigen,
wurden mit einem Übersetzungstool die mehrsprachigen Texte in den Sprachen englisch,
französich, italienisch, tschechisch, polnisch, kroatisch, schwedisch, niederländisch, ungarisch,
russisch, finnisch und türkisch generiert.

Die Qualität der übersetzten Texte ist damit eingeschränkt.

Somit ist die Nutzung dieses Stammes weder bei Vorführungen oder beim produktiven Einsatz
in diesen Sprachen geeignet.
Währung: EUR
Nebenangebote zugelassen: ja
Erstellt mit: GXML Toolbox V3.3 R20210630, iTWO_64 V11.0.839, 31.03.2026

## 01 Brücke Ringstraße Obschütz
Datum: 31.03.2026

### Bereich 01 Allgemeine Baukosten

#### Abschnitt 01.01 Baustelleneinrichtung

**01.01.0010 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 psch

**01.01.0020 Baustelle räumen Sämtl. LV-Abschn.**
*** Pauschalposition
StL-Nr. 1910111201
Baustelle von allen Geräten, Anlagen, Einrichtungen und
dgl. räumen. Benutzte Flächen und Wege entsprechend dem
ursprünglichen Zustand herrichten. Soweit nicht für
bestimmte Leistungen für das Räumen der Baustelle gesonderte Positionen im Leistungsverzeichnis enthalten
sind, gilt die Pauschale
für alle Leistungen sämtlicher Abschnitte des Leistungsverzeichnisses.
Menge: 1,000 psch

**01.01.0030 Bauzaun aufstellen und entfernen Zaunhöhe 2,0 m*Stahlgitter-FT**
StL-Nr. 1910120733
Bauzaun nach Unterlagen des AG einschl. der erforderlichen Tore und Pfosten standsicher aufstellen, während
der Bauzeit vorhalten und unterhalten sowie nach Beendigung der Bauzeit entfernen. 70 v.H. des Preises werden nach Aufstellen, der Rest nach Entfernen des Bauzaunes vergütet.
Zaunhöhe = 2,00 m.
Zaun aus Stahlgitter-Fertigteilen.
Menge: 50,000 m

**01.01.0040 Bauzaun umsetzen Zaunhöhe 2,0 m*StahlgitterFT**
StL-Nr. 1910121233
Bauzaun innerhalb der Baustelle umsetzen. Nicht wiederverwertbare Teile ersetzen.
Zaunhöhe = 2,00 m.
Zaun aus Stahlgitter-Fertigteilen.
Menge: 20,000 m

#### Abschnitt 01.02 Baubüro

**01.02.0010 Baubüro für AG auf- und abbauen Stahlschrank*Stellplatz AN Zuf+Platz Wahl AN**
*** Pauschalposition
StL-Nr. 1910132299100219
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche 'mind. 15 m² ohne Flure und Toiletten'
Ausstattung '1 Tisc mit 5 Stühlen'

Aktenschrank aus Stahlblech, Breite mind. 0,80 m, Höhe
mind. 1,80 m, mit hitzedämmender Auskleidung, Feuerfestigkeitsklasse F 30.
Aufstellfläche stellt AN zur Verfügung. Aufstellfläche
herrichten.
Zufahrt und Platzbefestigung nach Wahl des AN ausführen.
Einstellplatz 'für 2 Pkw des Auftraggebers oder seiner Vertreter'
Menge: 1,000 psch

**01.02.0020 Baubüro für AG vorhalten**
StL-Nr. 19101327
Baubüro für den AG mit allen Einrichtungen vor- und
unterhalten. Ver- und Entsorgung sicherstellen. Baubüro
heizen. 2 mal wöchentlich reinigen. Zufahrt und befestigte Plätze unterhalten. Teilzeiten nach Tagen werden
zu 1/30 des Einheitspreises vergütet.
Menge: 5,000 Mt

#### Abschnitt 01.03 Technische Bearbeitung

**01.03.0010 Ausführungsplanung Behelsbrücke geprüft liefern**
*** Pauschalposition
Ausführungsplanung Behelfsbrücke geprüft liefern.
Fußgängerbehelfsbrücke nach Wahl des AN.
Stützweite >5,0m.
Gehwegbreite > 2,0m,
Einschl. Gründung nach Wahl des AN.
Menge: 1,000 psch

**01.03.0020 Bestandunterlagen liefern Standsich.Nachw.**
*** Pauschalposition
StL-Nr. 1910161519000000
Bestandsunterlagen liefern, bestehend aus
Standsicherheitsnachweis, der entsprechend dem Prüf-
und Genehmigungsverfahren berichtigt wurde, als farbige
PDF-Datei mit Lesezeichen auf Datenträger, einschließlich Inhaltsverzeichnis.
Ausführungszeichnungen 'Lieferung der Unterlagen an den AG in Papierform als
Ausdruck aus dem CAD-System einfach,
außer Überbaubewehrungspläne, Plan der
Abschlussprofile,  Leitungsplan
jeweils 3- fach
- jeweils 1-fach alle Unterlagen gem. ZTV-ING, Teil 1,
Abschn. 2 Pkt. 4.1 Abs. (3), außer Bauwerksbuch und
Bestandsübersichtszeichnung
- 1-fach digital (im pdf, tif  und dxf - Format) auf
Datenträger
Die Übergabe der durch den AG geprüften und bestätigten
Unterlagen gemäß ZTV-ING Abschn. 2 Pkt. 4.1 Abs. (2)
ist wesentliche Abnahmevoraussetzung und hat spätestens
zum Zeitpunkt der VOB- Abnahme zu erfolgen.
Für alle Maßnahmen dieses Titels.'
Menge: 1,000 psch

**01.03.0030 Lichtbilder herst. und liefern**
StL-Nr. 19101620
Lichtbilder über den wesentlichen Bauablauf des Bauwerks in digitalisierter Form (Auflösung mindestens
1024 mal 768 Pixel, 24 Farben) mit Digitalkamera herstellen und auf mit dem AG abgestimmten Datenträger (CD
oder DVD) liefern. Das Komprimierungsverhältnis bzw.
die Bildqualität ist so zu wählen, dass durch die Komprimierung keine für den Sachverhalt wesentlichen Bildinformationen verloren gehen.
Menge: 200,000 St

**01.03.0040 Bauwerksdaten erfassen**
*** Pauschalposition
Bauwerksdaten mit einem Erfassungsprogramm auf der Datenbasis der ASB-ING gem. ARS  22/2013 nach Übernahme  der vom AG bereit gestellten Grunddaten erfassen.
Mit Beginn der Baumaßnahme sind die Bauwerksdaten für jedes  Teilbauwerk unter Verwendung des vom AG bereitgestellten Grunddatensatzes mit den Daten der Ausführungsplanung zu ergänzen und entsprechend dem Baufortschritt fortzuschreiben bzw. zu aktualisieren.
Zuordnung von Instandsetzungskosten aus dem Leistungsverzeichnis auf Basis Schlussrechnung zu der  Baukostenerfassung nach Art der Maßnahme gem. Gliederungskatalog in SIB-Bauwerke unter Beachtung der Hinweise unter Pkt. 3.8. des "Handbuch der Bauwerksdokumentation"
Lieferung des Nachweises der Zuordnung in Listenform und als Datei (doc, xls, pdf).
Digitalisierte Bilder, maximal 4 Stück (Seitenansicht, Draufsicht  in/gegen Stationierungsrichtung, Untersicht) des fertig gestellten  Bauwerkes, Pläne und Dokumente sind in das Bauwerksbuch einzubinden.
Zur 1. Hauptprüfung vor VOB-Abnahme ist das Bauwerksbuch als VORAB-Lieferung im zeitnahen Bearbeitungsstand als  s/w - Ausdruck und digital im Übergabeformat der ASB auf Datenträger
(CD) zu übergeben.
Vor der endgültigen Übergabe der Daten und des Bauwerksbuches an den AG erfolgt, nach Abschluss der  Baumaßnahme und Bestätigung der Richtigkeit der Angaben des Bauwerksbuches durch den bauüberwachenden Ingenieur des AG, die Übergabe eines s/w-Ausdruckes des Bauwerksbuches sowie der Daten im Übergabeformat der ASB (auf Datenträger-CD) an die vom AG zu benennende Stelle der Qualitätssicherung.
Die endgültige Übergabe des Bauwerksbuches (Farbausdruck 1-fach) und der Daten entsprechend Datenstruktur der ASB auf  einem eindeutig beschrifteten Datenträger (CD), erfolgt nach  Einarbeitung der durch die qualitätssichernde Stelle gemachten Korrekturhinweise, gemeinsam mit dem letzten Prüfexemplar.
Menge: 1,000 psch

**01.03.0050 Mehrausfertigungen Bauwerksbuch**
*** Pauschalposition
Für je eine Mehrausfertigung des Bauwerksbuches
(Farbdruck) gemäß vorhergehender OZ.
(EP gilt unabhängig der Stückzahl bis 5 Stck.)
Menge: 1,000 psch

**01.03.0060 Überwachung Betoneinbau**
*** Pauschalposition
Überwachung des Einbaus von Beton der
Überwachungsklassen 2 und 3 durch anerkannte Prüfstellen.
Überwachung aller Bauteile aus Stahlbeton gemäß ZTV-ING mit Herstellung der erforderlichen Probewürfel, Qualitätsprüfungen und Protokolle, einschließlich der anfallenden Kosten für Fremdüberwachung, Nebenleistungen usw.
Übergabe der kompletten Dokumentation an AG.
Menge: 1,000 psch

**01.03.0070 Werkstattplanung herstellen**
*** Pauschalposition
Werkstattplanung herstellen.
Ausführungszeichnungen für 'Brücke über den Graben einschl. Stütz- und Flügelwände,
Bauteile Stahlbau:
1. Geländer
2. Übergangskonstruktion
3. Überbauabschlüsse'
Ausführungszeichnungen '3-fach,prüffähig liefern'
Menge: 1,000 psch

**01.03.0080 Werkstattplanung herstellen**
*** Pauschalposition
Werkstattplanung herstellen.
Ausführungszeichnungen für 'Brücke über den Graben einschl. Stütz- und Flügelwände,
Bauteile Stahlbeton-Fertigteile'
Ausführungszeichnungen '3-fach,geprüft liefern'
Menge: 1,000 psch

**01.03.0090 Bauzeitliche Vermessung**
*** Pauschalposition
Durchführen aller Vermessungs- (einschl.
Schlussvermessung) und Absteckungsarbeiten zur
Herstellung der Leistungen dieses Abschnitts des Leistungsverzeichnisses, für die o.g. 5 A-Bauwerke.
Die Unterlagen der Vermessungs- und Absteckungsarbeiten
(Berechnung, Feldbuch, Pläne, Koordinaten) sind dem AG in dreifacher Ausfertigung zu übergeben.
Sämtliche zur Ausführung notwendigen Nebenarbeiten,Gebühren, Abstimmungen etc. sind in den Einheitspreis einzurechnen. Alle Vermessungsarbeiten und -berechnungen sind schriftlich zu dokumentieren.
Einschließlich aller im Rahmen der Eigenüberwachung erforderlichen Kontrollmessungen.
Alle Vermessungsschritte sind schriftlich und
zeichnerisch zu dokumentieren und dem AG 2-fach zu
übergeben.
Setzungs- und Verformungsmessung von Baubeginn bis Bauende gemäß vorher einzureichendem Meßkonzept.
Die Ergebnisse der Schluss- und Bestandsvermessung nach Bauende sind in den Bestandsunterlagen zu dokumentieren.
Die Vermessung muss der Abrechnung der Erdmassen genügen.
Einzurechnen sind sämtliche Zwischenmessungen und die Prüfung der Maße in der Örtlichkeit vor Baubeginn.
Vermessung unter Berücksichtigung der ZTV-ING während der gesamten Bauzeit. nach ZTV-Ing, Teil 1, Abschnitt 2, Punkt 2 durchführen.
Menge: 1,000 psch

**01.03.0100 Bodenverwertungskonzept nach DIN 18639 erstellen.**
*** Pauschalposition
Bodenverwertungskonzept nach DIN 18639 erstellen.
Ziel der Maßnahme ist der Schutz und die Wiederherstellung eines naturnahen Bodengefüges unter Beachtung des allgemein anerkannten Stands der Technik (DIN 18300 Erdarbeiten, DIN 18320 Landschaftsbauarbeiten, DIN 18915 Vegetationstechnik im Landschaftsbau - Bodenarbeiten, DIN 19731 Bodenbeschaffenheit - Verwertung von Bodenmaterial, DIN 19639 Bodenschutz bei Planung und Durchführung von Bauvorhaben).
Es ist ein Bodenschutzkonzept nach DIN 19639 zu erstellen bzw. die notwendigen Maßnahmen nach Kap. 6.3 der DIN unter Berücksichtigung des Wurzelbereichs von Bäumen, siehe 1.2 V, in die Ausführungsplanung zu übernehmen, insbesondere
- Lastverteilende Maßnamen für Baubedarfsflächen sind entsprechend ihrer vorgesehenen Dauer und in Abhängigkeit der Bodeneigenschaften einzuplanen. Entsprechend der in der Baubedarfsfläche  vorgefundenen Konstellation aus Verdichtungsempfindlichkeit des anstehenden Bodens und baubedingter Belastung ist die Vegetationsdecke zu behandeln.
- Der Abtrag von Boden sollte nur in trockenen Perioden und bei ausreichend abgetrocknetem Oberboden durchgeführt werden (flexible Zeitplanung).
- Baumaßnahmen im Bereich von Gehölzbeständen („Waldboden“) sind nach Maßgabe der DIN 19639 - Kapitel 6.3.3.3 - durchzuführen.
- Ober- und Unterboden müssen auf getrennten Depots zwischengelagert werden, die dauerhaft gut durchlüftet bleiben. Fremdmaterialien oder Bauabfälle dürfen nicht auf den Bodendepots gelagert oder eingemischt werden.
- Aufgetretene Schadverdichtungen im Unterboden sind durch eine Tiefenlockerung zu beseitigen. Der Wiederauftrag des gelagerten Bodens erfolgt horizontweise.
- Auftragsdicken orientieren sich nach den Dicken des Oberbodens im Bestand und nach dem vorgesehenen Rekultivierungs- bzw. Renaturierungsziel.
- Ein Auftrag von Fremdboden ist nicht zulässig (Gefahr des Eintrags von Diasporen gebietsfremder Arten).
- Die Wiederbegrünung erfolgt durch natürliche Sukzession bzw. nach Maßnahme 4 V/A.
Zur Baustelleneinrichtung ist soweit als möglich, z. B. Lagerflächen, Aufstellen von Baucontainer der vollversiegelte Straßenbereich zu nutzen. Ein Fahrstreifen muss als Zu- und Abfahrt zur Baustelle frei bleiben.
Menge: 1,000 psch

**01.03.0110 Koordinierung und Abstimmung**
*** Pauschalposition
Koordinierung und Abstimmung fur eine verzogerungsfreie
Vorbereitung und Baudurchfuhrung ohne gegenseitige
Behinderung uber die gesamte Bauzeit und alle Bauteile
mit folgenden Beteiligten durchfuhren:
- mit NAN SUB-Unternehmen
- mit Anliegern und Eigentumern
- mit Ver- und Entsorgungsunternehmen
- mit SiGeKo des AG
- mit Baugrundgutachter des AG
- mit Behorden und anderen Baubeteiligten
Menge: 1,000 psch

**01.03.0120 Zuarbeit für Vorankündigung erstellen**
*** Pauschalposition
Zuarbeit für Vorankündigung gemäß Baustellenverordnung des Sigeko erstellen und
spätestens zwei Wochen vor Einrichten der Baustelle der
zuständigen Behörde übermitteln. Vorankündigung sichtbar und witterungsgeschützt auf der Baustelle aushängen. Bei erheblichen Änderungen während der Bauzeit
aпpasseп.
Menge: 1,000 psch

**01.03.0130 Freistellungserklärung einholen**
*** Pauschalposition
Freistellungserklärung der Grundstückseigentümer nach Bauende einholen und zur Abnahme an den Auftraggber 1-fach in Papier übergeben.
Menge: 1,000 psch

**01.03.0140 Beweissicherungsverfahren durchführen**
*** Pauschalposition
Beweissicherung für gesamten Baubereich sowie Umleitungs- strecken, an Straßen- und Wegeoberflächen, Grundstücken, Gebäuden, Zugängen, zu nutzen beabsichtigte und benutzte  Zufahrten, BE-Flächen, überirdischen Versorgungsanlagen.

Beweissicherungsverfahren durch einen öffentlich bestellten und vereidigten Gutachter im Massnahmenbereich vor Beginn, nach Abschluss von Teilmaßnahmenund nach Beendigung der Arbeiten durchführen, für die unmittelbar betroffene Nachbar- bebauung und den benutzten Grundstücken (wie z.B. Straßen, Wege, Gebäuden, Sockelmauern, Geländezustand und dgl.) gemäß VOB/B §3 Nr. 4.
Die Bauwerke sind vor Beginn hinsichtlich vorhandener Schäden zu untersuchen, vorgefundene Schäden sind zu dokumentieren (zeichnerische Darstellung sowie Fotodokumentation).
Vor Baubeginn muss den Eigentümern der Bauwerke noch Gelegenheit gegeben werden, zu den Dokumentationen
Stellung nehmen zu können.

Abrechnung als eine Pauschale für die Beweissicherung aller Abschnitte.

Die Beweissicherung ist 3 Tage vor Baubeginn in Form
einer Dokumentation (einschl. Fotos, zeichnerische
Unterlagen) dem AG und den entsprechenden Eigentümern
bzw. dinglich Berechtigten, zuständigen Behörden zur
Unterschrift vorzulegen.
Jedes Gebäude und das dazugehörige Grundstück mit
Einfahrten, Stützmauern usw. ist separat zu heften.
Aufbau des Beweisgutachtenens je Abschnitt:
     - Besichtigungsprotokoll
     - Feststellung Ist-Zustand
     - Fotodokumentation
     - ggf. Skizzen der baulichen Anlagen mit Hinweisen zu
  Fotos
     - Abschlussdokumentation mit Freistellungserklärungen
Jeweilige Dokumentation nach Erstellung (2x Papierform und
1x CD) dem AG übergeben. Eine zusätzliche Ausfertigung
verbleibt beim AN.

Die Abrechnung erfolgt zu 70 % nach Übergabe der Beweis- sicherung und zu 30 % nach Übergabe der Abschluss- dokumentation und den Freistellungserklärungen der Betroffenen.
Menge: 1,000 psch

**01.03.0150 Schwingungsmessung im Gebäude durchführen.**
*** Pauschalposition
Schwingungsmessung im Gebäude durchführen.
Schwingungsmessung nach DIN 4150, Teil 3 über die gesamte Bauzeit beginnend ab dem Abbruch der Brücke bis zur Herstellung der Straße.
Eine Messstelle im benachbarten Gebäude.
Einrichtung, Vorhaltung, Unterhaltung und Rückbau des erforderlichen Messgerätes.
Übertragung der Messergenisse ab einem Schwellenwert auf Smartphone des AN und der BÜ und übergabe eines Abschlussberichtes.
Menge: 1,000 psch

#### Abschnitt 01.04 Mithilfe Kontrollprüfungen

**01.04.0010 Belastungsfahrzeug bereitstellen**
StL-Nr. 19101707
Belastungsfahrzeug als Gegengewicht (z.B. ausreichend
beladener Lkw) für Plattendruckversuch bei Kontrollprüfungen bereitstellen.
Menge: 5,000 h

**01.04.0020 Probegefäß liefern Alu-Schale25x25x4*Mithilfe Kprüf.**
StL-Nr. 1910171241
Probegefäß zur Aufnahme von Baustoffproben, für Kontrollprüfungen und für Rückstellproben des AG liefern.
Probegefäß = Aluminium-Schale, 25 x 25 x 4 cm.
Mithilfe bei der Probennahme im Baubereich nach Angaben
des AG.
Menge: 4,000 St

**01.04.0030 Probegefäß liefern 10-l-Kstoffeimer*Mithilfe Kprüf.**
StL-Nr. 1910171251
Probegefäß zur Aufnahme von Baustoffproben, für Kontrollprüfungen und für Rückstellproben des AG liefern.
Probegefäß = sauberer 10-l-Kunststoffeimer mit dicht
schließendem Deckel.
Mithilfe bei der Probennahme im Baubereich nach Angaben
des AG.
Menge: 3,000 St

**01.04.0040 Bohrkern entnehmen Kern-DU 15 cm*Tiefe 20 bis 25cm Asphaltschicht*Verfül. Asphalt**
StL-Nr. 191017222411
Bohrkern für Kontrollprüfungen nach Angabe des AG entnehmen und im Baubereich dem AG übergeben. Bohrloch
fachgerecht verfüllen.
Bohrkerndurchmesser 15 cm.
Bohrtiefe über 20 bis 25 cm.
Material = Asphaltschicht.
Verfüllmaterial = Asphalt. Material verdichten.
Menge: 4,000 St

#### Abschnitt 01.05 Verkehrssicherung

*Hinweis: Planung für Verkehrsführung, Verkehrssicherung*
Die Bauarbeiten sind unter Vollsperrungen des öffentlichen Verkehrs durchzuführen. Der Durchgangsverkehr der K 513 wird umgeleitet.

Die Ausführung der Verkehrssicherungen hat in Abstimmung mit dem AG zu erfolgen.
Grundlage für die Kalkulation bilden StVO, RSA sowie ZTV-SA in der jeweils gültigen Fassung. Bei der Baudurchführung ist auf die Sicherung der Arbeitsstellen und des Anliegerverkehrs besonders zu achten.

**01.05.0010 Einholung der VRAO**
Die verkehrsrechtliche Anordnung (nach §§44/45 StVO) für die gesamte Baumaßnahme sind vor Baubeginn zu beantragen und einzukalkulieren.
Die Gebühren der Verkehrsrechtlichen Anordnung sind mit einzukalkulieren.
Erforderliche VZ-Pläne aufstellen und mit Auftraggeber abstimmen.
Der Antrag ist auf der Grundlage des abgestimmten Planes zu stellen.
Menge: 1,000 St

**01.05.0020 Abnahme der Verkehrsabsicherung**
Abnahme der Verkehrsabsicherung mit der zuständigen Behördee der Gemeindestraße.
Menge: 1,000 St

*Hinweis: Hinweis*
Halteverbot 4 Werktage vor Baubeginn

Die Beschilderung hat grundsätzlich mit Verkehrszeichen in der Größe 2, Typ 2 zu erfolgen. Die Verkehrszeichen sind standsicher laut RSA aufzustellen.

**01.05.0030 Beschilderung Halteverbot und ZZ 4.Werktage vor 1. Bauabschnitt**
*** Pauschalposition
Aufbau der Beschilderung gem. StVO  inkl. An- und Abfahrten zur Baustelle für die gesamte Bauzeit unter Aufrechterhaltung des Verkehrs warten und nach Bauende abbauen.
Zuzüglich Halteverbot Protokoll
Menge: 1,000 psch

**01.05.0040 Beschilderung vorhalten**
Beschilderung gem. StVO, aus Position wie vor, für die gesamte Bauzeit vorhalten
Menge: 4,000 d

**01.05.0050 Verkehrsschild aufbauen u. abbauen Ronde,Dreie.Quad.*Größe 2 Typ RA1*flach*Höhe 0,60 m**
StL-Nr. 19805203121101
Verkehrsschild aufbauen und abbauen. Vorhalten, Kontrolle, Wartung und Instandsetzung werden gesondert
vergütet. Aufstellvorrichtung nach stat. Erfordernissen. Vorübergehende Verkehrssicherungsmaßnahmen durchführen. 70 v.H. des Preises werden nach Aufbau, der
Rest nach Abbau vergütet.
Verkehrsschild = Ronde, Dreieck, Quadrat.
Größe 2.
Retroreflektierend mit Folie Klasse RA1.
Schild = flach.
Aufstellhöhe über der Verkehrsfläche = 0,60 m.
Menge: 30,000 St

**01.05.0060 Verkehrsschild vorhalten wie Vorposition**
StL-Nr. 1980520501
Verkehrsschild vorhalten, warten und instand setzen.
Vorübergehende Verkehrssicherungsmaßnahmen durchführen.
Die Kontrolle wird gesondert vergütet.
Verkehrsschild wie in Vorposition beschrieben.
Menge: 110000,000 Std

**01.05.0070 Absp.g.,Warneinr. aufb. u. abb. Abspsch. 250x2000*Typ RA1 3 Strah.eins.gelb*Versorg. Wahl AN**
StL-Nr. 21105405051301
Absperrgerät oder Warneinrichtung betriebsfertig aufbauen und abbauen. Vorhalten, Kontrolle, Wartung, In-
standsetzung und Betreiben werden gesondert vergütet.
Vorübergehende Verkehrssicherungsmaßnahmen durchführen.
70 v. H. des Preises werden nach betriebsfertigem Aufbau, der Rest nach Abbau vergütet.
Absperrschranke Größe 250 x 2000 mm mit Aufstellvorrichtung.
Mit retroreflektierender Folie Klasse RA1.
Mit 3 Richtstrahlern einseitig, gelbes Dauerlicht, WL1.
Energieversorgung nach Wahl des AN.
Menge: 2,000 St

**01.05.0080 Absp.g.,Warneinr. vorhalten wie Vorposition**
StL-Nr. 2110541001
Absperrgerät oder Warneinrichtung vorhalten, warten,
instand setzen und betreiben. Vorübergehende Verkehrssicherungsmaßnahmen durchführen. Die Kontrolle wird gesondert vergütet.
Absperrgerät oder Warneinrichtung wie in Vorposition
beschrieben.
Menge: 6720,000 Std

**01.05.0090 Kontrolle der Verkehrssicherung**
Kontrolle der Verkehrssicherung gem. ZTV-SA durchführen. Die Kontrolle ist unmittelbar nach deren Durchführung zu erfassen und schriftlich zu dokumentieren. Arbeits- und Hilfsmittel sind vom AN zu stellen und dem AG jederzeit zugänglich zu machen.
Kontrolle durch schriftliche Unterlagen gemäß RSA.
Werktags 1mal täglich
Sonn- und Feiertags 1mal täglich
Menge: 150,000 d

### Bereich 02 Brückenbau

#### Abschnitt 02.01 Abbrucharbeiten

**02.01.0010 Geländer abbauen Brücke*Stahl*H = 1000 mm Pfosten abtr.**
StL-Nr. 241213031112
Geländer nach Unterlagen des AG abbauen und nach Wahl
des AN verwerten.
Abrechnung nach Länge des Handlaufs zwischen den
Achsen der Endpfosten bzw. Endstäbe.
Geländer für Brücke.
Baustoff = Stahl.
Höhe des Geländers 1000 mm.
Pfosten abtrennen.
Menge: 15,000 m

**02.01.0020 Überbau abbrechen**
Überbau abbrechen.
Stahlspundbohlen mit Beton gefüllt abbrechen.
Spundbohlen verschiedenen Typs.
Höhe der Konstruktion 20 bis 25 cm.
10 Spundbohlen im Fahrbahnbereich, Gesamtbreite Fahrbahn 4,35m.
Überbaulänge 6m.
In den Kappenbereichen 2 bzw. 3 Spundohlen mit Übergangsblechen zur Fahrbahn als Schrammbord und zwischen den Stundbohlen.
Füllbeton C 25/30  bis C 35/45 mit Bewehrung aus BSt 500 S.
Füllbeton aus Spundbohlen entfernen und getrennt entsorgen. Entsorgung wird gesondert vergütet. .
Menge: 9,000 m3

**02.01.0030 Beton abbrechen*Ger.bewehrt.Beton C20/25 bis C35/45*O.Erschütterung Entsorgung ges.**
StL-Nr. 22118013923203
Beton nach Unterlagen des AG abbrechen.
Bauteil 'Unterbauten'

Material = Beton, mit geringer Bewehrung.
Druckfestigkeitsklasse über C20/25 bis C35/45.
Abbruch ohne Erschütterungen.
Abbruchgut entsorgen. Entsorgung wird gesondert
vergütet.
Menge: 35,000 m3

**02.01.0040 Gewässerbefestigung aus Rassengittersteinen aufnehmen.**
Gewässerbefestigung aus Rassengittersteinen aufnehmen.
Rassengitter aus Beton auf Unterbeton.
Gesamtdicke bis 30 cm.
Beton C 12/15 bis C 25/30.
Beton entsorgen. Entsorgung wird gesondert vergütet.
Menge: 20,000 m2

**02.01.0050 Beton abbrechen*Stahlbeton C20/25 bis C35/45*O.Erschütterung Entsorgung ges.**
StL-Nr. 22118013933203
Beton nach Unterlagen des AG abbrechen.
Bauteil 'Gebäudesicherung Haus Anlieger;
Abbruch im Pilgerschrittverfahren
Der Abbruch erfolgt nur auf Anordung des AG oder des Gebäudeeigentümers.'

Material = Stahlbeton.
Druckfestigkeitsklasse über C20/25 bis C35/45.
Abbruch ohne Erschütterungen.
Abbruchgut entsorgen. Entsorgung wird gesondert
vergütet.
Menge: 3,000 m3

#### Abschnitt 02.02 Baubehelfe

**02.02.0010 Spritzschutz für Fassade Haus**
Spritzschutz für Fassade Haus im Baubereich herstellen, vorhalten und wieder rückbauen.
Höhe 2,50m
Menge: 50,000 m2

**02.02.0020 Traggerüst herstellen*Grdg. beseitigen**
*** Pauschalposition
StL-Nr. 22116106090300
Traggerüst der Bemessungsklasse B für gesamtes Bauwerk
nach statischen, konstruktiven und sicherheitstechnischen Erfordernissen herstellen, vorhalten, unterhalten
und beseitigen.
Gerüst 'Traggerüst für Kappenherstellung Ober- und Unterstom im Überbau- und Flügelwandbereich.'

Gründung herstellen und beseitigen.
Menge: 1,000 psch

**02.02.0030 Arbeitsebene für Bohrpfahlgerät herstellen**
*** Pauschalposition
Arbeitsebene für Bohrpfahlgerät herstellen.
Herstellung nach Wahl des AN.
Vorhandenen Oberboden abtragen, Geotextil auslegen, Material als Borebene einbauen.
Nach Fertigstellung der Bohrpfähle ist das Material und das Geotextil wieder zu entfernen und der Oberboden anzudecken.
Menge: 1,000 psch

**02.02.0040 Fußgängerbehelfsbrücke herstellen, vorhalten, unterhalten und rückbauen.**
*** Pauschalposition
Fußgängerbehelfsbrücke herstellen, vorhalten, unterhalten und rückbauen.
Fußgängerbehelfsbrücke nach Wahl des AN.
Stützweite >5,0m.
Brücke einschl. Geländer, Geländerhöhe 1,0m.
Gehwegbreite > 2,0m,
Einschl. Gründung nach Wahl des AN.
Anbindung an Gehweg herstellen. Länge beidseitig 10m, Breite 2,0m. Geotextil auslegen und mit SoB 0/16 befestigen.
Menge: 1,000 psch

**02.02.0050 Provisorisches Geländer herstellen**
*** Pauschalposition
Provisorisches Geländer herstellen.
Provisorisches Geländer nach Fertigstellung der Kappen und vor Einbau der Geländer einbauen, vorhalten, unterhalten und rückbauen.
Ausführung nach Wahl des AN ohne Beschädigung des neuen Bauwerkes oder zusätzliche Befestigungspunkte.
Geländerhöhe 1,0m.
Menge: 1,000 psch

**02.02.0060 Mast bauzeitlich sichern**
*** Pauschalposition
Mast bauzeitlich sichern.
Holzmast der Telekom/Stromversorgung .
Masthöhe ca. 6m.
Menge: 1,000 psch

**02.02.0070 Stromkabel im Schutzrohr bauzeitlich sichern.**
*** Pauschalposition
Stromkabel im Schutzrohr bauzeitlich sichern.
Niederspannungskabel in Schutzrohr an Bauwerk bauzeitlich sichern.
Sicherung nach Wahl des AN.
Menge: 1,000 psch

**02.02.0080 Schutz für Baumstamm herstellen StU ü. 50-100 cm*Polst.flex.Drai. Bohle 40 mm*Höhe mind. 2,00m Schutz Verwert.AN**
StL-Nr. 21107004212101
Schutz für Baumstamm durch Mantel mit Polsterung herstellen und während der Bauzeit vor- und unterhalten.
Der Mantel darf den Baumstamm und die Wurzelanläufe
nicht berühren.
Stammumfang über 50 bis 100 cm.
Polsterung des Stammes mit flexiblen Kunststoff-
Drainrohren.
Mantel aus Bohlen, 40 mm dick, lückenlos befestigen.
Mantelhöhe mindestens 2,00 m.
Schutz nach Beendigung der Bauarbeiten abbauen und nach
Wahl des AN verwerten.
Menge: 1,000 St

#### Abschnitt 02.03 Erdarbeiten

**02.03.0010 Suchgraben herstellen*Tiefe bis 1,25 m mitMasch.unterst.*Abrechnung Abtrag**
StL-Nr. 2410891291200001
Suchgraben nach Unterlagen des AG einschließlich Handschachtung herstellen. Aushub zur Wiederverwendung
seitlich lagern. Beschreibung der Homogenbereiche nach
Unterlagen des AG.
Homogenbereiche 'EA-L1'

Grabentiefe bis 1,25 m.
Handschachtung mit Maschinenunterstützung.
Abrechnung nach Abtragsprofilen.
Menge: 10,000 m3

**02.03.0020 Vegetationsdecke bearbeiten**
StL-Nr. 24106103
Vegetationsdecke vor Oberbodenabtrag mindestens 15 cm
tief bearbeiten und so zerkleinern, dass keine Stücke
über 0,05 m2 verbleiben.
Menge: 15,000 m2

**02.03.0030 Oberboden abtragen und lagern*Abtr.über 10-30cm Oberboden AN lag.*Lagerfl.AN Bauz. Abrechnung Abtrag**
StL-Nr. 24106110092311
Oberboden ggf. einschließlich Vegetationsdecke abtragen
und lagern. Oberboden in regelmäßig geformten Mieten
locker aufsetzen. Ansaat und Mähen einer Decksaat werden gesondert vergütet. Beschreibung der Homogenbereiche nach Unterlagen des AG.
Neigung der Abtragsfläche 'waagerecht bis 1:1,5'

Dicke des Abtrages über 10 bis 30 cm.
Oberboden fördern und außerhalb der Baustelle auf
Flächen des AN lagern.
Lagerflächen während der Bauzeit bereitstellen.
Abrechnung nach Abtragsprofilen.
Menge: 8,000 m3

**02.03.0040 Baugrube herstellen*Bauwerk Tiefe bis 1,25 m*BM-F2 Entsorg. gesond.**
StL-Nr. 24108107911560
Baugrube nach Unterlagen des AG herstellen.
Beschreibung der Homogenbereiche nach Unterlagen des
AG. Verbau wird gesondert vergütet.
Homogenbereiche 'EA-L1; EA-E1 Auffüllung'

Baugrube für gesamtes Bauwerk.
Baugrubentiefe bis 1,25 m.
Materialwerte nach EBV = BM-F2
Aushub entsorgen. Entsorgung wird gesondert vergütet.
Menge: 70,000 m3

**02.03.0050 Baugrube herstellen*Bauwerk*BM-F2 Entsorg. gesond.**
StL-Nr. 24108107919560
Baugrube nach Unterlagen des AG herstellen.
Beschreibung der Homogenbereiche nach Unterlagen des
AG. Verbau wird gesondert vergütet.
Homogenbereiche 'EA-L1; EA-E2 - Schwemmlehm'

Baugrube für gesamtes Bauwerk.
Baugrubentiefe '1,0 bis 1,5m'

Materialwerte nach EBV = BM-F2
Aushub entsorgen. Entsorgung wird gesondert vergütet.
Menge: 20,000 m3

**02.03.0060 Planum herstellen Ev2 = 45 MPa**
StL-Nr. 2410625001
Planum herstellen nach Unterlagen des AG.
Verformungsmodul Ev2 = 45 MPa.
Menge: 40,000 m2

**02.03.0070 Baustoff lief.,in Baugrube einbauen gem.körn.Boden**
StL-Nr. 241081222900
Baustoff nach Unterlagen des AG liefern, in Baugrube
nach Unterlagen des AG einbauen und verdichten. Einbaudokumentation nach Unterlagen des AG übergeben.
Baustoff = gemischtkörniger Boden.
Baugrube für 'Hinterfüllung Bauwerk von der Baugrubensohle bis zur UK der Betonschicht (Ersatz der dichten Schicht nach Was 7)'
Menge: 30,000 m3

**02.03.0080 Baugrube herstellen*Bauwerk Tiefe bis 1,25 m*BM-F2 Entsorg. gesond.**
Baugrube nach Unterlagen des AG herstellen.
Beschreibung der Homogenbereiche nach Unterlagen des
AG. Verbau wird gesondert vergütet.
Homogenbereiche EA-L1; EA-E1 Auffüllung
Baugrube für Gebäudesicherung.
Aushub im Pilgerschrittverfahren mit senkrechten Wänden.
Breite 0,30 m im 1 m langen Abschnitten.
Ausführung als Handschchtung mit Maschinenunterstützung.
Materialwerte nach EBV = BM-F2
Aushub entsorgen. Entsorgung wird gesondert vergütet.
Menge: 3,000 m3

**02.03.0090 Baustoff lief.,in Baugrube einbauen gem.körn.Boden**
StL-Nr. 241081222900
Baustoff nach Unterlagen des AG liefern, in Baugrube
nach Unterlagen des AG einbauen und verdichten. Einbaudokumentation nach Unterlagen des AG übergeben.
Baustoff = gemischtkörniger Boden.
Baugrube für 'Wiederverfüllung im Bereich des Gebäudes im Pilgerschrittverfahren nach Aufforderung durch den AG oder den Eigentümer es Gebäudes..'
Menge: 3,000 m3

**02.03.0100 Oberboden des AG andecken*Andeck. ü.15-25cm Boden a. fördern*Abrechng.Auftrag**
StL-Nr. 24106150090331
Gelagerten Oberboden des AG profilgerecht andecken. Ho-
mogenbereiche nach Unterlagen des AG.
Andeckung 'auf Seitenstreifen, Böschungen usw.'

Dicke der Andeckung über 15 bis 25 cm.
Oberboden außerhalb der Baustelle auf Flächen des AN
aufnehmen und fördern.
Abrechnung nach Auftragsprofilen.
Menge: 8,000 m3

**02.03.0110 Rasenansaat mit RSM herstellen .Freitext ... Feinplanum lock.*Menge 20 g/m2 RSM 7.1.1**
StL-Nr. 21107202991410
Rasenansaat mit RSM herstellen. Saatgut ohne Entmischung ausbringen, einarbeiten und andrücken.
Neigung 'unterschiedlich geneigt'
Fläche 'Seitenstreifen, Graben usw.'

Feinplanum feinkrümelig lockern.
Saatgutmenge = 20 g/m2.
Regelsaatgutmischung (RSM) 7.1.1 Landschaftsrasen -
Standard ohne Kräuter.
Menge: 40,000 m2

#### Abschnitt 02.04 Wasserhaltung, Bachverrohrung

*Hinweis: Hinweis zur Folgeposition*
Hinweis zur Folgeposition:
Fangedamm Ober- und Unterstrom

**02.04.0010 Fangedamm n.W.d. AN herstellen**
*** Pauschalposition
StL-Nr. 21109309
Fangedamm nach Wahl des AN herstellen, vorhalten,
unterhalten und beseitigen. Hydraulische und bautechnische Erfordernisse nach Unterlagen des AG.
Menge: 1,000 psch

**02.04.0020 Bachverrohrung bauzeitlich herstellen**
Bachverrohrung bauzeitlich herstellen.
Bachverrohrung DN 400 nach Wahl des AN zwischen den Fangedämmen Ober- und Unterstrom einbauen.
Der Ausbau erfolgt naxch dem Einbau der Fertigteile Überbau/Pfahlkopfbalken.
Daraus resultierende Erschwerniss sind bei der Kalkulation zu berücksichtigen.
Menge: 15,000 m

**02.04.0030 Einfache Pumpenanlage einrichten*FD 10-30 m3/h Höhe bis 5,0 m*Schlauchleitung Vorflut 20 m**
StL-Nr. 2110910192101100
Einfache Pumpenanlage für offene Wasserhaltung zum Trockenlegen und Freihalten der Baugrube von Wasser sowie
zum Ableiten des geförderten Wassers einrichten. Pumpensumpf nach Wahl des AN herstellen. Der Einsatz umfasst das betriebsbereite Aufbauen innerhalb einer Baugrube, das Abbauen sowie das Herstellen und Beseitigen
der Ableitung zum Vorfluter nach Unterlagen des AG.
Vorhalten und Betreiben werden gesondert vergütet.
Baugrube 'für gesamtes Bauwerk'

Förderdurchfluss über 10 bis 30 m3/h.
Förderhöhe bis 5,00 m.
Ableitung mittels Schlauchleitung herstellen.
Entfernung zum Vorfluter bis 20,00 m.
Menge: 1,000 St

**02.04.0040 Einfache Pumpenanlage vorhalten*Schlauchleitung**
StL-Nr. 211091059010
Einfache Pumpenanlage für offene Wasserhaltung einschließlich Pumpensumpf und Ableitung zum Vorfluter
betriebsbereit vorhalten.
Abgerechnet wird nach Kalendertagen.
Baugrube 'für gesamtes Bauwerk'

Ableitung mittels Schlauchleitung.
Menge: 60,000 d

**02.04.0050 Einfache Pumpenanlage betreiben*Schlauchleitung**
StL-Nr. 211091099100
Einfache Pumpenanlage für offene Wasserhaltung betreiben.
Abgerechnet wird nach Kalendertagen.
Baugrube 'für gesamtes Bauwerk'

Ableitung mittels Schlauchleitung.
Menge: 60,000 d

#### Abschnitt 02.05 Tiefgründung

**02.05.0010 Geräteeinsatz für Pfähle gesamtes Bauwerk*Ortbet.bohrpfähle Ebene herst/bes.**
StL-Nr. 241177051102
Geräte für das Herstellen von Pfählen nach Unterlagen
des AG einsetzen. Der Einsatz umfasst das einmalige
Aufstellen und Abbauen sowie das Umsetzen im Bereich
des Bauteils.
Bauteil = Gesamtes Bauwerk.
Einsatz für Ortbetonbohrpfähle.
Arbeitsebene herstellen und beseitigen.
Menge: 1,000 St

**02.05.0020 Ortbetonbohrpfahl herstellen gesamtes Bauwerk*vertikal StB C30/37, XF3*verrohrt, Leerb. Bohrgut beseit.**
StL-Nr. 2411771019912022
Ortbetonbohrpfahl entsprechend statischen und konstruktiven Erfordernissen nach Unterlagen des AG herstellen.
Bewehrung wird gesondert vergütet. Flachstahl für Ab-
standskreuz und Distanzringe werden als Betonstahl abgerechnet. Herrichten des Pfahlkopfes bzw. Herstellen
eines Köchers, Herstellen eines Pfahlfußes und Einbau
eines Hülsenrohres sowie die Durchführung von Probebelastungen werden gesondert vergütet. Abrechnung
nach Länge von der Pfahlsohle bis Unterkante der Pfahlkopfplatte bzw. des an den Pfahl anschließenden Bauteils.
Homogenbereiche nach Unterlagen des AG.
Bauteil = Gesamtes Bauwerk.
Pfahldurchmesser '62 cm'
Pfahllänge 'Gesamtlänge 10,50m davon 9,60m von OK Arbeitsfuge bis UK Pfahl'

Neigung vertikal.
Baustoff = Stahlbeton, Druckfestigkeitsklasse C 30/37,
Expositionsklasse XC2, XF3.
Pfahl durch verrohrtes Bohren herstellen. Leerbohrung
ausführen.
Bohrgut beseitigen. Entsorgung wird gesondert vergütet.
Menge: 147,000 m

**02.05.0030 Betonstahl einbauen**
StL-Nr. 2211821399
Betonstahl entsprechend statischen und konstruktiven
Erfordernissen einbauen.
Bauteil 'Bohrpfähle'
Stahlsorte 'BSt 500 B'
Menge: 4,200 t

**02.05.0040 Stahlkonstruktion herst. u. mont.*S235 Abr.n.Berechnen**
StL-Nr. 21120112910100
Stahlkonstruktion entsprechend statischen und konstruktiven Erfordernissen nach Unterlagen des AG
einschl. aller Verbindungsmittel herstellen und montieren. Vorbereiten der Stahloberfläche sowie Aufbringen der Beschichtungen werden gesondert vergütet.
Bauteil 'bauzeitliche Stützung in den Bohrpfählen mit den erforderlichen Kleinteilen wie Futterblechen, Stirnplatten, Abstandhaltern usw.
Erforderliche Schweißungen herstellen.'

Stahlsorte = Baustahl S235.
Abgerechnet wird nach Masse durch Berechnen.
Menge: 1,000 t

**02.05.0050 Bohrgut zwischenlagern**
Bohrgut auf Flächen des AN zwischenlagern.
Zwischenlagerung zum Abtrocknen des Bohrgutes
zur Herstellung der Transportfähigkeit.
Technische Maßnahmen zum Abtrocknen des gewonnenen
Bohrgutes nach Wahl des AN durchführen. Boden vor
Witterungseinflüssen nach Wahl des AN schützen.
Sämtliche erforderliche Materialien liefern.
Bohrgut geht in Eigentum des AN über und ist zu
entsorgen.
Entsorgung/ Verwertung wird gesondert vergütet.
Menge: 90,000 t

**02.05.0060 Pfahl in Festgestein herst. (Zul.)*Bohrpfahl*vertikal**
StL-Nr. 24117740919901
Pfahl in Festgestein bzw. Fels mit einer einaxialen
Druckfestigkeit größer 100 MPa nach Unterlagen des AG
herstellen.
Vergütet wird der Mehraufwand für das Herstellen in
Festgestein gegenüber dem Herstellen in Lockergestein.
Bauteil 'Bohrpfahl durch das Bestandswiderlager aus schwach bewehrten Beton, C 20/25 bis C 35/45'

Pfahl = Bohrpfahl.
Pfahldurchmesser '62cm'

Neigung vertikal.
Menge: 20,000 m

**02.05.0070 Pfahlkopf herrichten gesamtes Bauwerk*Ortbetonbohrpfahl*Abbruch verwerten**
StL-Nr. 24117755119904
Pfahlkopf für den Anschluss der Pfahlkopfplatte bzw.
des an den Pfahl anschließenden Bauteils herrichten.
Freigelegte Bewehrung richten.
Bauteil = Gesamtes Bauwerk.
Pfahl = Ortbetonbohrpfahl.
Pfahldurchmesser '62cm;
90cm Abspitzen (OK Pfahl bis OK Arbeitsfuge) unter Berücksichtigung der Anschlussbewehrung und des Auflagerträgers'

Abbruchgut nach Wahl des AN verwerten.
Menge: 14,000 St

**02.05.0080 Hindernis durchfahren (Zul.) Bohrpfahl*Beton*Bohrl. ü. 1-2 m Bereich bis 2 m**
StL-Nr. 24117935513199
Hindernis nach Unterlagen des AG durchfahren. Vergütet
wird der Mehraufwand für das Durchfahren eines Hindernisses gegenüber dem Herstellen in Lockergestein. Abgerechnet wird die durchbohrte Länge des Hindernisses.
Durchfahren bei Herstellung Bohrpfahl.
Hindernis = Beton.
Zu durchbohrende Hindernisstärke über 1,00 bis 2,00 m.
Hindernisbereich bis 2,00 m Tiefe.
Zulage zu OZ '02.05.0020'
Menge: 10,000 m

**02.05.0090 Integritätsprüf. v. Pfählen durchf.*Bohrpfahl*vertikal**
StL-Nr. 241179159191
Low-Strain-Integritätsprüfung von Pfählen nach Unterlagen des AG gemäß "Empfehlungen für statische und dynamische Pfahlprüfungen" der Deutschen Gesellschaft für
Geotechnik durchführen. Pfähle für Prüfung vorbereiten.
Bauteil 'Bohrpfahl'

Pfahl = Ortbetonbohrpfahl.
Pfahldurchmesser '62 cm'

Neigung vertikal.
Menge: 2,000 St

#### Abschnitt 02.06 Beton und Stahlbeton

**02.06.0010 Beton f. Sauberkeitsschicht herst. C12/15*X0*Dicke min. 10 cm**
StL-Nr. 221183282101
Beton für Sauberkeitsschicht einschließlich ggf. erforderlicher Schalung nach Unterlagen des AG herstellen.
Ggf. erforderliche Schalung vorhalten und beseitigen.
Druckfestigkeitsklasse C12/15.
Expositionsklasse X0.
Dicke min. 10 cm.
Menge: 36,000 m2

**02.06.0020 Kraneinsatz zum Fertigteileinbau.**
*** Pauschalposition
Kraneinsatz zum Fertigteileinbau.
Aufstandsfläche vorbereiten.
Menge: 1,000 psch

**02.06.0030 Betonfertigteile einbauen*FT:StBn, Bew.ges. C30/37 Schaltafeln**
StL-Nr. 2211851392390100
Bewehrte Betonfertigteile entsprechend statischen und
konstruktiven Erfordernissen nach Unterlagen des AG
herstellen und einbauen.
Bauteil 'Pfahlkopfbalken einschl. Überbau Oberstrom'

Fertigteile aus Stahlbeton. Bewehrung wird gesondert
vergütet.
Druckfestigkeitsklasse C30/37.
Expositionsklasse 'XC4; XD2; XF2'

Sichtflächenschalung = Schaltafeln.
Menge: 13,500 m3

**02.06.0040 Betonfertigteile einbauen*FT:StBn, Bew.ges. C30/37 Schaltafeln**
StL-Nr. 2211851392390100
Bewehrte Betonfertigteile entsprechend statischen und
konstruktiven Erfordernissen nach Unterlagen des AG
herstellen und einbauen.
Bauteil 'Pfahlkopfbalken einschl. Überbau Unterstrom'

Fertigteile aus Stahlbeton. Bewehrung wird gesondert
vergütet.
Druckfestigkeitsklasse C30/37.
Expositionsklasse 'XC4; XD2; XF2'

Sichtflächenschalung = Schaltafeln.
Menge: 13,500 m3

**02.06.0050 Betonieröffnung in Fertigteil herstellen**
Betonieröffnungen in Fertigteil herstellen,
Ausführung und Anordnung gem. Schnitt C-C des Bauwerksplanes.
Durchmesser DN 100 mit Leerrohr herstellen.
Menge: 8,000 St

**02.06.0060 Entlüfftungsöffnung in Fertigteil herstellen**
Entlüfftungsöffnung in Fertigteil herstellen,
Ausführung und Anordnung gem. Schnitt C-C des Bauwerksplanes.
Durchmesser DN 50 mit Leerrohr herstellen.
Menge: 8,000 St

**02.06.0070 Vergussmörtel fließfähig einbauen**
Vergussmörtel fließfähig liefern und im Bereich der Fertigteilaussparung über den Bohrpfählen einbauen.
Fließmaßklasse f3
Festigkeit analog C 50/60.
Einbau über 8 Bohrpfählen. Material in Einfüllrohr DN 100 einfüllen bis Material aus Lüfftungsöffnung austritt.
Überschüssiges Material entfernen.
Menge: 3,500 m3

**02.06.0080 Bew. Beton einschl. Schalung herst.*Stahlbeton C30/37 Stahlbleche**
StL-Nr. 2211831391490600
Bewehrten Beton einschließlich Schalung nach Unterlagen
des AG herstellen. Schalung vorhalten und beseitigen.
Bewehrung und Traggerüst der Bemessungsklasse B werden
gesondert vergütet.
Bauteil 'Ortbetonergänzung der Üko'

Art der Verwendung = Stahlbeton.
Druckfestigkeitsklasse C30/37.
Expositionsklasse 'XC4; XD2; XF2'

Sichtflächenschalung = Stahlbleche.
Menge: 0,500 m3

**02.06.0090 Bew. Beton ohne. Schalung herst.*Stahlbeton C30/37**
Bewehrten Beton ohne Schalung nach Unterlagen
des AG herstellen.
Bauteil Ortbetonergänzung gem. Detail 1 des Bauwerksplanes
Art der Verwendung = Stahlbeton.
Druckfestigkeitsklasse C30/37.
Expositionsklasse XC4; XD2; XF2
Menge: 0,500 m3

**02.06.0100 Bew. Beton einschl. Schalung herst. Kappe*Stahlbeton*C30/37 XF4, XC4, XD3 Bretter eins.geh.*Parall.Gradiente Besenstrich**
StL-Nr. 2211831351449341
Bewehrten Beton einschließlich Schalung nach Unterlagen
des AG herstellen. Schalung vorhalten und beseitigen.
Bewehrung und Traggerüst der Bemessungsklasse B werden
gesondert vergütet.
Bauteil = Kappe.
Art der Verwendung = Stahlbeton.
Druckfestigkeitsklasse C30/37.
Expositionsklasse XF4, XC4 und XD3.
Zusätzliche Anforderungen 'LP'

Sichtflächenschalung = Einseitig gehobelte Bretter
gleichen Querschnitts mit profilierten Seiten (Nut und
Feder oder dgl.).
Schalungsverlauf parallel zur Gradiente.
Oberfläche mit Besenstrich (Rosshaar) versehen.
Menge: 4,500 m3

**02.06.0110 Bew. Beton einschl. Schalung herst.*Stahlbeton C30/37 Schaltafeln**
StL-Nr. 2211831391490100
Bewehrten Beton einschließlich Schalung nach Unterlagen
des AG herstellen. Schalung vorhalten und beseitigen.
Bewehrung und Traggerüst der Bemessungsklasse B werden
gesondert vergütet.
Bauteil 'Pfahlkopfbalken/Stützwände Ober- und Unterstrom'

Art der Verwendung = Stahlbeton.
Druckfestigkeitsklasse C30/37.
Expositionsklasse 'XC4; XD2; XF2'

Sichtflächenschalung = Schaltafeln.
Menge: 12,000 m3

**02.06.0120 Betonstahl einbauen**
StL-Nr. 2211821399
Betonstahl entsprechend statischen und konstruktiven
Erfordernissen einbauen.
Bauteil 'Pfahlkopfbalken einschl. Überbau, alle Fertigteile'
Stahlsorte 'B 500B'
Menge: 1,500 t

**02.06.0130 Betonstahl einbauen Kappe**
StL-Nr. 2211821359
Betonstahl entsprechend statischen und konstruktiven
Erfordernissen einbauen.
Bauteil = Kappe.
Stahlsorte 'B 500B'
Menge: 0,600 t

**02.06.0140 Kabelschutzrohr liefern/einbauen*PE-HD-Rohr innen glatt druckdicht 0,5bar**
StL-Nr. 2113413390110910
Kabelschutzrohr einschließlich der Rohrverbindung liefern und einbauen. Rohröffnungen dicht verschließen.
Erdarbeiten und der Aufbruch von Straßenbefestigungen
werden gesondert vergütet.
Kabelschutzrohr 'in Kappe der Brücke'

Rohr aus PE-HD.
Innenwand = glatt.
Kabelschutzrohr 'DN 100 mit Verschlusskappen am Anfang und Ende'

Rohrverbinder = druckdicht 0,5 bar.
Menge: 24,000 m

**02.06.0150 Unbewehrten Beton herstellen*C12/15 X0*Ohne Schalung**
StL-Nr. 22118338921010
Unbewehrten Beton nach Unterlagen des AG herstellen.
Beton 'als Ersatz der dichten Schicht'

Druckfestigkeitsklasse C12/15.
Expositionsklasse X0.
Beton ohne Schalung herstellen.
Menge: 5,000 m3

**02.06.0160 Jahreszahl-Matrize einbauen**
StL-Nr. 2211892300
Jahreszahl-Matrize nach RIZ "Jahr 1" einbauen.
Menge: 1,000 St

**02.06.0170 Bew. Beton ohne Schalung herstellen*C30/37 XF2, XC4, XD1**
StL-Nr. 22118323935000
Bewehrten Beton ohne Schalung nach Unterlagen des AG
herstellen. Bewehrung wird gesondert vergütet.
Bauteil 'für Gebäudesicherung;
Einbau im Pilgerschrittverfahren, Abschnittslänge 1,0m ; Einbau gegen die senrechten Wände der Baugrube.
Breite 30cm'

Druckfestigkeitsklasse C30/37.
Expositionsklasse XF2, XC4 und XD1.
Menge: 3,000 m3

**02.06.0180 Betonstahl einbauen*BSt 500 M**
StL-Nr. 2211821392
Betonstahl entsprechend statischen und konstruktiven
Erfordernissen einbauen.
Bauteil 'für Gebäudesicherung;
Einbau im Pilgerschrittverfahren, Abschnittslänge 1,0m ; Einbau gegen die senrechten Wände der Baugrube'

Stahlsorte BSt 500 M.
Menge: 0,150 t

#### Abschnitt 02.07 Abdichtung, Fugen

**02.07.0010 Zulage zur Fugenausbildung zwischen Abschnitten der Auflagerbank.**
Zulage zur Fugenausbildung zwischen Abschnitten der Auflagerbank.
Ausführung gem. Detail 1 des Bauwerksplanes.
Menge: 6,000 St

**02.07.0020 Betonunterlage vorbereiten Überbau*Oberfl. waager. Teilflächen*strahlen/absaugen abtr. von Besch.*entsorgen**
StL-Nr. 2412410804110511
Betonunterlage nach Unterlagen des AG vorbereiten. Vorbereitete Flächen säubern.
Bauteil = Überbau.
Oberfläche waagerecht bis 20 v.H. geneigt.
Ausführung in Teilflächen.
Vorbereitungsverfahren = Betonunterlage mit festen
Strahlmitteln strahlen bei gleichzeitigem Absaugen.
Beschichtungen, Voranstrich und Nachbehandlungsfilme
sowie Verunreinigungen entfernen.
Abfall entsorgen.
Menge: 35,000 m2

**02.07.0030 Betonunterlage versiegeln Überbau*Teilflächen**
StL-Nr. 2412421311
Vorbereitete Betonunterlage mit Reaktionsharz versiegeln.
Reaktionsharz nach Unterlagen des AG. Versiegelung
zweilagig herstellen. Erste Lage im Überschuss abstreuen.
Nicht festhaftendes Abstreugut entfernen und nach Wahl
des AN verwerten.
Bauteil = Überbau.
Ausführung in Teilflächen nach Unterlagen des AG.
Menge: 35,000 m2

**02.07.0040 Dichtungssch. aus 1 Bitbahn herst. Überbau*Teilflächen**
StL-Nr. 241231233001
Dichtungsschicht aus einer Bitumen-Schweißbahn gemäß
ZTV-ING, Teil 6, Abschnitt 1 nach Unterlagen des AG
herstellen. Dichtungsschicht an bestehende Abdichtungen, Konstruktionen, Durchdringungskörper und sonstige
Einbauten anschließen. Anschlussflächen sind vorzubereiten. Das Einbauen von Verstärkungsstreifen und
Schutzlage wird gesondert vergütet.
Bauteil = Überbau.
Ausführung in Teilflächen.
Menge: 32,000 m2

**02.07.0050 Verstärkungsstreifen einbauen Schrammbord*Schweißbn.kasch. Breite mind.30 cm**
StL-Nr. 241231511101
Verstärkungsstreifen nach Unterlagen des AG einbauen
und ggf. an Konstruktionen und Durchdringungskörper anschließen.
Einbau im Schrammbordbereich.
Stoff = edelstahlkaschierte Bitumen-Schweißbahn.
Breite mind. 30 cm.
Menge: 12,000 m

**02.07.0060 Schutzlage herstellen**
StL-Nr. 24123161
Schutzlage nach Unterlagen des AG aus Glasvlies-
Bitumendachbahn V 13 unter Kappen herstellen. Bahn an
Längs- und Querstößen min. 10 cm überlappen. Querstöße
versetzt anordnen. Überstand im Fahrbahnbereich mindestens 30 cm, davon 25 cm lose auflegen und min. 5 cm
aufkleben.
Menge: 14,000 m2

**02.07.0070 Asphaltschutzschicht herstellen zwischen Kappen*MA11N,Bk1,8-Bk0,3 Dicke 3,5 cm*Bimi 30/45+vvZ**
StL-Nr. 2211380713250000
Asphaltschutzschicht auf Dichtungsschicht herstellen.
Fugen herstellen und verfüllen wird gesondert vergütet.
Einbaubreiten nach Unterlagen des AG.
Bauteil = Überbau zwischen den Kappen.
Asphaltschutzschicht aus MA 11 N. Einbau in Verkehrsflächen der Belastungsklassen Bk1,8 bis Bk0,3.
Einbaudicke = 3,5 cm.
Bindemittel = 30/45 + mit viskositätsveränderndem Zu-
satz bzw. einem entsprechend viskositätsveränderten
Bindemittel 30/45.
Menge: 25,000 m2

**02.07.0080 Oberfl. d. Asphaltschutzsch. bearb. Abstreuung aufbr.*mit glatter Walze Menge 2-3 kg/m2*Lieferkörnung 2/5**
StL-Nr. 221138172121
Oberfläche der Asphaltschutzschicht bearbeiten. Erkaltete Schicht abkehren und nicht gebundene und gelöste
Stoffe nach Wahl des AN verwerten.
Abstreukörnung, leicht bituminiert, auf die noch heiße
Oberfläche aufbringen.
Mit glatter Walze andrücken.
Abstreumenge 2 bis 3 kg/m2.
Lieferkörnung 2/5.
Menge: 25,000 m2

**02.07.0090 Asphaltdecksch. aus MA 11 N herst. Bw. Bk1,8 - Bk0,3*Dicke 4 cm Bitumen 30/45+vvZ**
StL-Nr. 22113637121000
Asphaltdeckschicht aus Gussasphalt MA 11 N herstellen.
Einbaubreiten nach Unterlagen des AG.
Auf Bauwerken mit Verkehrsflächen der Belastungsklassen
Bk1,8 bis Bk0,3.
Einbaudicke = 4 cm einschl. eingedrückter Abstreukörnung.
Bindemittel = 30/45 mit viskositätsveränderndem Zusatz
bzw. einem entsprechend viskositätsveränderten Bindemittel 30/45.
Menge: 25,000 m2

**02.07.0100 Gussasphaltoberfläche bearbeiten bit.abst.aufbr.*Verfahren B 2/4 ungeb. verwert.**
StL-Nr. 22113667320001
Oberfläche der Gussasphaltschicht bearbeiten.
Grobe Gesteinskörnung, leicht bituminiert, auf die noch
heiße Oberfläche aufbringen.
Verfahren B, mit Lieferkörnung 2/4.
Erkaltete Asphaltdeckschicht aus Gussasphalt abkehren
und nicht gebundene und gelöste Abstreukörnungen nach
Wahl des AN verwerten.
Menge: 25,000 m2

#### Abschnitt 02.08 Bauwerksentwässerung

**02.08.0010 Dränschicht an Bauwerk herstellen Widerl./Flügelwd.*Matte, RiZ Was 7**
StL-Nr. 1811110421
Dränschicht an erdberührten Flächen von Bauwerken nach
Unterlagen des AG herstellen. Abgerechnet wird die bedeckte Wandfläche.
Dränschicht für Widerlager und Flügelwand.
Dränschicht aus Dränmatte nach Richtzeichnung Was 7.
Menge: 30,000 m2

**02.08.0020 Grundrohr für Dränschicht verlegen Beton*Sockel C 12/15**
StL-Nr. 1811110911
Grundrohr für Dränschicht mit Anschluss an Entwässerungsleitung nach Unterlagen des AG verlegen.
Grundrohr aus teilporösem Beton außen quadratisch, In-
nendurchmesser 100 mm.
Sockel mit Gefälle aus Beton, Druckfestigkeitsklasse C
12/15, herstellen.
Menge: 24,000 m

**02.08.0030 Rohr einbauen Widerlager nichtrost.Stahl*DN/ID 100**
StL-Nr. 18111344492399
Rohr nach Unterlagen des AG einbauen.
Einbauort = Widerlager.
Verwendungszweck 'Entwässerung des Grundrohrs'

Baustoff = nichtrostender Stahl, Werkstoff-Nr. 1.4571.
Rohr DN/ID 100.
Länge 'über 70 bis 120 cm'

Endstück 'mit Froschklappe aus Edelstahl Werkstoff-Nr. 1.4571. Endstück mind. 10 cm vor WL überstehen lassen'
Menge: 2,000 St

#### Abschnitt 02.09 Ausstattung

**02.09.0010 Fahrbahnabschlußprofil einbauen Profil T 90*Ank.blech/-haken Sickerschlitze*Feuerverzinken**
StL-Nr. 241212131111
Fahrbahnabschlußprofil für Abdichtung nach Unterlagen
des AG einbauen.
Abrechnung nach Länge in der Profilachse, horizontal.
Abschlußprofil T 90.
Verankerung gem. RiZ. Abs. 4 mit Ankerblech und Ankerhaken.
Sickerschlitze herstellen.
Korrosionsschutz: Stahlflächen feuerverzinken.
Menge: 9,000 m

**02.09.0020 Übergangsk., wasserdurchl., einb.*Dilat. 200 mm EP-Zinkst./EP**
StL-Nr. 24121223901199
Wasserdurchlässige Übergangskonstruktion aus Stahl entsprechend statischen und konstruktiven Erfordernissen
einschließlich Schrammbord- und Gesimsausbildung sowie
Entwässerungseinrichtungen mit Anschluss an die
Brückenentwässerung nach Unterlagen des AG einbauen.
Abrechnung nach Länge der Konstruktion in der
Achse, horizontal.
Einbau 'zwischen den Fertigteilen'

Gesamtdilatation 200 mm.
Korrosionsschutz: Stahlflächen vorbereiten. Vorbereitungsgrad Sa 2 1/2. Grundbeschichtung auf Epoxidharz-
Zinkstaub-Grundlage nach Blatt 87, Sollschichtdicke 70
mym. 3 Zwischenbeschichtungen und eine Deckbeschichtung
auf Epoxidharz-Grundlage nach Blatt 87, Sollschichtdicke je 80 mym.
Abdeckung 'der zwei Stirnflächen mit Stahlblech in Verlängerung der T 90-Schienen.'
Menge: 5,600 m

**02.09.0030 Stahlgeländer einbauen Brücke*Stahl*H = 1000 mm Füllstabgeländer Verz./EP/PUR**
StL-Nr. 2412131311130091
Geschweißtes Stahlgeländer nach Unterlagen des AG einbauen.
Abrechnung nach Länge des Handlaufs zwischen den
Achsen der Endpfosten bzw. Endstäbe.
Geländer für Brücke.
Baustoff = Stahl
Höhe des Geländers 1000 mm.
Ausbildung als Füllstabgeländer.
Verankerung 'nach Riz Gel 14; Verankerung wird gesondert vergütet.'

Korrosionsschutz: Geländer feuerverzinken, zu beschichtende Flächen sweep-strahlen. Zwei Zwischenbeschichtungen auf Epoxidharz-Grundlage nach Blatt 87, Sollschichtdicke je 80 mym. Deckbeschichtung auf Polyurethan-Grundlage nach Blatt 87, Sollschichtdicke 80
mym.
Menge: 16,500 m
Leistungsbereichkatalog: 121

**02.09.0040 Geländerverankerung einbauen Brücke Verz./EP/PUR**
StL-Nr. 241213371901
Verankerung für Geländer nach Unterlagen des AG einbauen.
Einbau auf Brücke.
Verankerung 'nach RiZ Gel 14 mit Fußplatte 230` 230* 12
und 4 Verbundankern M12.
Unterstopfmortel nach ZTV ING 8-6 aus PC mit Haftgrund
herstellen.'

Korrosionsschutz: Fußplatte feuerverzinken, zu beschichtende Flächen sweep-strahlen. Zwei Zwischenbeschichtungen auf Epoxidharz-Grundlage nach Blatt 87,
Sollschichtdicke je 80 mym. Deckbeschichtung auf PolyurethanGrundlage nach Blatt 87, Sollschichtdicke 80 mym.
Menge: 10,000 St

**02.09.0050 Messbolzen einbauen Kappe*Messing*DU 20 - 30 mm L 20 - 40 mm*Vertikal Mörtel*Lage-/Höhenmessg**
StL-Nr. 2112197152212103
Messbolzen einbauen.
Einbauort = Kappe.
Material = Messing.
Schaftdurchmesser über 20 bis 30 mm.
Schaftlänge 20 bis 40 mm.
Einbau vertikal.
Bolzen in Bohrungen einsetzen. Bohrungen herstellen und
mit Mörtel verfüllen.
Messbolzen für Lage- und Höhenmessung.
Menge: 6,000 St
Leistungsbereichkatalog: 121

**02.09.0060 Anschluss a. Fuge m. Fugenm. herst. versch.Randfugen*Deckschicht Tiefe 40 mm*Breite 20 mm Verf. mit Ufst.*Fugenmasse N1**
StL-Nr. 2211391251064202
Anschluss als Fuge mit Fugenmasse herstellen.
Randfuge vor Borden, Übergängen, Abläufen u.ä.
In der Asphaltdeckschicht ausbilden.
Fugenspalttiefe = 40 mm.
Fugenspaltbreite = 20 mm.
Fugenspalt verfüllen in einer Lage mit Unterfüllstoff.
Mit heiß verarbeitbarer Fugenmasse Typ N1, einschließlich zugehörigem und zuvor aufgetragenem Voranstrichmittel.
Menge: 11,200 m
Leistungsbereichkatalog: 113

**02.09.0070 Anschluss a. Fuge m. Fugenm. herst. Längsfuge*Deckschicht Tiefe 40 mm*Breite 10 mm Fugenmasse N1**
StL-Nr. 2211391211061002
Anschluss als Fuge mit Fugenmasse herstellen.
Längsfuge.
In der Asphaltdeckschicht ausbilden.
Fugenspalttiefe = 40 mm.
Fugenspaltbreite = 10 mm.
Mit heiß verarbeitbarer Fugenmasse Typ N1, einschließlich zugehörigem und zuvor aufgetragenem Voranstrichmittel.
Menge: 21,000 m
Leistungsbereichkatalog: 113

#### Abschnitt 02.10 Gewässerausbau

**02.10.0010 Planum herstellen Im Abtrag*Toleranz +-3 cm Fremdstoffe ents.*Bind.nichtb.Boden**
Planum nach Regelprofilen herstellen. Überschussboden
abfahren, fehlenden Boden liefern.
Planum im Abtrag.
Profiltoleranz +-3 cm.
Fremdstoffe und Wurzelwerk aussondern, aufnehmen,
der Wiederverwendung/Verwertung/Entsorgung nach Wahl
des AN zuführen.
Material = Bindiger und nichtbindiger Boden.
Menge: 50,000 m2

**02.10.0020 Steinsatz herstellen Sohlensicherung*wechselnde Wstd. Waba. mind.2,3*LMB 5/40**
Steinsatz auf vorbereitetem Planum nach Unterlagen des AG von Hand herstellen und abgleichen. Erdarbeiten, Fugenfüllung und Filtereinbau werden nicht gesondert vergütet.
Zweck = Sohlen- und Böschungssicherung in der Gewässersohle,
im Bereich wechselnder Wasserstände,
Material = Wasserbaustein, Rohdichte mindestens 2,3 t/m3
leichte Gewichtsklasse LMB 5/40, Kantenlänge 20 bis 40 cm,
Einbaudicke mind. 20 cm
Unterlage mind. 20 cm Beton C 25/30.
Menge: 70,000 m2

**02.10.0030 Herdmauer a. Wasserbausteinen herst Sohlensicherung LMB 60/300**
Herdmauern aus Wasserbausteinen nach Unterlagen des AG von Hand auf vorbereitetem Planum herstellen.
Verfüllen der Fugen, Erdarbeiten und Filtereinbau werden nicht gesondert vergütet.
Zweck = Sohlen- und Böschungssicherung,
Gewässersohle
Material = Wasserbaustein, Rohdichte mindestens 2,3 t/m3
leichte Gewichtsklasse LMB 60/300, Kantenlänge 30 bis 60 cm
Menge: 6,000 m

### Bereich 03 Straßenbau

#### Abschnitt 03.01 Abbrucharbeiten

**03.01.0010 Abfallcontainer um- und zurücksetzen**
Vorhandene Wertstoff-/Abfallcontainer fachgerecht aufnehmen und zu einem geeigneten Aufstellbereich in der angrenzenden Grünfläche transportieren und dort standsicher aufstellen.

Nach Beendigung der Bauzeit sind die Container einschließlich Einhausung an den ursprünglichen Standort zurückzuversetzen und der ursprüngliche Zustand wiederherzustellen.
Menge: 2,000 St

**03.01.0020 Einhausung (Holzkonstruktion) um- und zurücksetzen**
*** Pauschalposition
Einhausung (Holzkonstruktion) der Abfallcontainer  fachgerecht aufnehmen/demontieren und zu einem geeigneten Aufstellbereich in der angrenzenden Grünfläche transportieren und dort standsicher aufstellen.

Nach Beendigung der Bauzeit ist die Einhausung an den ursprünglichen Standort zurückzuversetzen und der ursprüngliche Zustand wiederherzustellen.

Einhausung:
Abmessung (BxLxH) = ca. 2,50 m x 6,00 m x 2,00 m;
6 vertikale Holzpfosten Höhe ca. 2,00 m;
3 Rückenwände, 2 Seitenwände mit Holzlattung;
2 schräge Aussteifungen fü Standsicherheit;
Befestigung: Bodenverankerungen
Menge: 1,000 psch

*Hinweis: Abbruch Fahrbahn*

**03.01.0030 Asphaltbefestigung trennen Anb.quer m. Rand*schneiden Dicke ü. 12-18 cm**
StL-Nr. 231130385104
Asphaltbefestigung geradlinig trennen.
im Anbaubereich quer zur Fahrbahnachse zum Anschluss an
bestehende Oberbauschichten, einschließlich Abtragen
des Randkeiles.
Trennen durch Schneiden.
Dicke der Asphaltbefestigung über 12 bis 18 cm.
Menge: 20,000 m

**03.01.0040 Asphaltbefestigung aufnehmen Fahrbahn*m. Bet.TS o.Bw. Dicke ü. 12-18 cm*Dicke ü. 10-20 cm Tiefe ü. 20-30 cm*Länge max. 25 cm**
StL-Nr. 2311302815423199
Asphaltbefestigung aufbrechen und aufnehmen.
Fläche = Fahrbahn.
Einschließlich Unterlage = Betontragschicht ohne Bewehrung.
Dicke der Asphaltbefestigung über 12 cm bis 18 cm.
Dicke der gebundenen Befestigung über 10 bis 20 cm.
Gesamtaufbruchtiefe über 20 bis 30 cm.
Aufbruchstücke zerkleinern, Kantenlängen höchstens
25 cm.
Aufbruchgut 'aufnehmen, transportieren, zwischenlagern und beproben. Anschließend gemäß RuVA-StB vewerten/entsorgen. Beprobung und Entsorgung wird gesondert vergütet.'
Menge: 16,000 m2

**03.01.0050 Asphaltbefestigung aufnehmen Zwickel/Streif.*m. Bet.TS o.Bw. Dicke ü. 12-18 cm*Dicke ü. 10-20 cm Tiefe ü. 20-30 cm*Länge max. 25 cm**
StL-Nr. 2311302825423199
Asphaltbefestigung aufbrechen und aufnehmen.
Fläche = Zwickel und Streifen.
Einschließlich Unterlage = Betontragschicht ohne Bewehrung.
Dicke der Asphaltbefestigung über 12 cm bis 18 cm.
Dicke der gebundenen Befestigung über 10 bis 20 cm.
Gesamtaufbruchtiefe über 20 bis 30 cm.
Aufbruchstücke zerkleinern, Kantenlängen höchstens
25 cm.
Aufbruchgut 'aufnehmen, transportieren, zwischenlagern und beproben. Anschliepend gemäß RuVA-StB vewerten/entsorgen. Beprobung und Entsorgung wird gesondert vergütet.'
Menge: 3,000 m2

**03.01.0060 Schicht ohne Bindemittel aufnehmen FSS Fahrbahn*Mat.kl. BM-F2 Bstoff entsorgen**
StL-Nr. 24112006291505
Schicht ohne Bindemittel aufnehmen.
Schicht aus Baustoffgemisch für Frostschutzschichten.
Dicke '15 bis 25 cm'

Fläche = Fahrbahn.
Materialklasse nach EBV = BM-F2.
Baustoffgemisch entsorgen. Schadstoffbelastung des Baustoffgemisches nach Unterlagen des AG. Entsorgen wird
gesondert
vergütet.
Menge: 20,000 m2

**03.01.0070 Betondecke aufnehmen Fahrbahn*Betondecke auf Unterl. ToB*ohne Bewehrung Fugenfüllstoffe*Tiefe ü. 15-20 cm Ausb. Verw. zuf.**
StL-Nr. 2311400211411203
Betondecke ausbauen und aufnehmen. Dicke der Betondecke und Betondruckfestigkeit nach Unterlagen des AG.
Fläche = Fahrbahn.
Befestigung = Betondecke.
Auf Unterlage = Tragschicht ohne Bindemittel.
Decke ohne Bewehrung, Dübel und Anker.
Einschließlich vorhandener Fugenfüllstoffe.
Gesamtausbautiefe über 15 bis 20 cm.
Ausbaustoffe nach Wahl des AN verwerten.
Angaben zu den umweltrelevanten Merkmalen nach Unterlagen des AG.
Menge: 20,000 m2

**03.01.0080 Natursteinpflasterdecke aufnehmen Kantenl. ü.6-12cm*Granit ungeb. Fugenmat.*ungeb. Bettung Verwertung AN**
StL-Nr. 23115002211101
Natursteinpflasterdecke aufnehmen. Aufnehmen der Tragschicht wird gesondert vergütet.
Abmessung = Pflasterstein mit Kantenlänge über 6 bis 12
cm.
Pflasterstein aus Granit.
Mit Fugenfüllung aus Baustoffgemisch ohne Bindemittel.
Bettung aus ungebundenem Bettungsmaterial.
Steine und übriges Aufbruchgut nach Wahl des AN verwerten.
Menge: 20,000 m2

**03.01.0090 Schicht ohne Bindemittel aufnehmen FSS Fahrbahn*Mat.kl. BM-F2 Bstoff entsorgen**
StL-Nr. 24112006291505
Schicht ohne Bindemittel aufnehmen.
Schicht aus Baustoffgemisch für Frostschutzschichten.
Dicke '35 bis 45 cm'

Fläche = Fahrbahn.
Materialklasse nach EBV = BM-F2.
Baustoffgemisch entsorgen. Schadstoffbelastung des Baustoffgemisches nach Unterlagen des AG. Entsorgen wird
gesondert
vergütet.
Menge: 20,000 m2

*Hinweis: Anpassungsfläche*

**03.01.0100 Asphalt fräsen ADS*Tiefe ü.2,5-4,5cm Fahrbahn*Breite ü.50-100cm**
StL-Nr. 2311300510301390
Asphalt fräsen und Fräsgut aufnehmen. Anschlusskante
geradlinig auf Frästiefe herstellen. Der Schnittlinienabstand darf maximal 15 mm betragen.
Asphaltdeckschicht.
Frästiefe über 2,5 bis 4,5 cm.
Fläche = Fahrbahn.
Breite der Fläche über 50 bis 100 cm.
Fräsasphalt 'aufnehmen, transportieren, zwischenlagern und beproben. Anschließend gemäß RuVA-StB vewerten/entsorgen. Beprobung und Entsorgung wird gesondert vergütet..'
Menge: 12,000 m2

*Hinweis: Abbruch Zufahrten*

**03.01.0110 Bordstein aufnehmen.*Fund.ü10-20/R-St.**
StL-Nr. 23115031950900
Bordstein aufnehmen.
Bordstein 'Absenker aus Beton,
Hochbord Höhe bis 30 cm auf Rundbord Höhe bis 22 cm'

Fundament aus Beton, über 10 bis 20 cm dick, und
Rückenstütze aus Beton aufbrechen.
Aufbruchgut 'und sämliche Steine entsorgen. Entsorgung wird gesondert vergütet.'
Menge: 1,000 m

**03.01.0120 Bordstein aufnehmen. Hochbord Beton*Fund.ü10-20/R-St.**
StL-Nr. 23115031150900
Bordstein aufnehmen.
Bordstein = Hoch- und Rundbordstein aus Beton, Breite
bis 18 cm, Höhe bis 30 cm.
Fundament aus Beton, über 10 bis 20 cm dick, und
Rückenstütze aus Beton aufbrechen.
Aufbruchgut 'und sämliche Steine entsorgen. Entsorgung wird gesondert vergütet.'
Menge: 2,000 m

**03.01.0130 Plattenbelag aus Beton aufnehmen 8-10 cm dick*ungeb. Fugenmat. ungeb. Bettung*n. Unterlagen AG**
StL-Nr. 23115021511400
Plattenbelag mit Platten aus Beton aufnehmen. Aufnehmen
der Tragschicht wird gesondert vergütet.
Platte 8 bis 10 cm dick.
Mit Fugenfüllung aus ungebundenem Fugenmaterial.
Bettung aus ungebundenem Bettungsmaterial.
Platten und übriges Aufbruchgut nach Unterlagen des AG
fördern und beseitigen. Entsorgen wird gesondert
vergütet.
Menge: 5,000 m2

*Hinweis: Abbruch Nebenanlagen*

**03.01.0140 Bordstein aufnehmen. Hochbord Beton*Fund.ü10-20/R-St.**
StL-Nr. 23115031150900
Bordstein aufnehmen.
Bordstein = Hoch- und Rundbordstein aus Beton, Breite
bis 18 cm, Höhe bis 30 cm.
Fundament aus Beton, über 10 bis 20 cm dick, und
Rückenstütze aus Beton aufbrechen.
Aufbruchgut 'und sämliche Steine entsorgen. Entsorgung wird gesondert vergütet.'
Menge: 15,000 m

**03.01.0150 Bordstein aufnehmen. Naturstein A2-A5*Fund.ü10-20/R-St. Steine s.+ lagern Anteil WV bis 25**
StL-Nr. 23115031751904
Bordstein aufnehmen.
Bordstein = aus Naturstein, Größe A2 bis A5.
Fundament aus Beton, über 10 bis 20 cm dick, und
Rückenstütze aus Beton aufbrechen.
Wiederverwendbare Bordsteine säubern, auf Paletten stapeln, innerhalb der Baustelle fördern und sortiert lagern.
Aufbruchgut 'und sämtliche nicht wiederverwendbare Steine entsorgen. Entsorgung wird gesondert vergüte.'

Anteil wiederverwendbarer Bordsteine bis 25 v. H.
Menge: 6,000 m

**03.01.0160 Bordstein aufnehmen. Einfassungstein*Fund.ü10-20/R-St. Steine s.+ lagern**
StL-Nr. 23115031551900
Bordstein aufnehmen.
Bordstein = Einfassungsstein aus Beton.
Fundament aus Beton, über 10 bis 20 cm dick, und
Rückenstütze aus Beton aufbrechen.
Wiederverwendbare Bordsteine säubern, auf Paletten stapeln, innerhalb der Baustelle fördern und sortiert lagern.
Aufbruchgut 'entsorgen. Entsorgung wird gesondert vergütet'
Menge: 7,000 m

**03.01.0170 Natursteinpflasterdecke aufnehmen Kantenl. ü. 12 cm ungeb. Fugenmat.*ungeb. Bettung**
StL-Nr. 23115002391199
Natursteinpflasterdecke aufnehmen. Aufnehmen der Tragschicht wird gesondert vergütet.
Abmessung = Pflasterstein mit Kantenlänge über 12 cm.
Pflasterstein 'aus Granit, als Randstreifen /Einfassung'

Mit Fugenfüllung aus Baustoffgemisch ohne Bindemittel.
Bettung aus ungebundenem Bettungsmaterial.
Steine 'säubern, auf Paletten stapeln, innerhalb der Baustelle fördern und sortiert lagern'
Menge: 2,000 m2

*Hinweis: Borde Querungsstellen*

**03.01.0180 Querungsbord Übergangsstein RB/0 aufn.**
Übergangsstein aufnehmen.
Bordstein für Übergang zwischen Rundbord Stich 5-6cm und Querungsbord 0 cm für Querungsstelle mit differenzierter Bordhöhe, linker oder rechter Übergang.
Rutschhemmung ≥ R 11
Betonqualität C45/55, XF4

Maße: 30 x 22-19-16 x bis 50cm (B x H x L)

Fundament aus Beton, über 10 bis 20 cm dick, und
Rückenstütze aus Beton aufbrechen.
Aufbruchgut 'und sämliche Steine entsorgen. Entsorgung wird gesondert vergütet.'
Menge: 1,000 St

**03.01.0190 Querungsbord Übergangsstein HB/0 aufn.**
Übergangsstein aufnehmen.
Bordstein für Übergang zwischen Rundbord Stich 5-6cm und Querungsbord 0 cm für Querungsstelle mit differenzierter Bordhöhe, linker oder rechter Übergang.
Rutschhemmung ≥ R 11
Betonqualität C45/55, XF4

Maße: 30 x 30-19-16 x bis 50cm (B x H x L)

Fundament aus Beton, über 10 bis 20 cm dick, und
Rückenstütze aus Beton aufbrechen.
Aufbruchgut 'und sämliche Steine entsorgen. Entsorgung wird gesondert vergütet.'
Menge: 1,000 St

**03.01.0200 Querungsbord Stich 0cm aufn.**
Querungsbord aufnehmen.
Bordstein als Querungsbord Stich 0cm für Querungsstelle mit differenzierter Bordhöhe
Rutschhemmung ≥ R 11
Betonqualität C45/55, XF4

Maße: 30 x 16-19 x bis 100cm (B x H x L)

Fundament aus Beton, über 10 bis 20 cm dick, und
Rückenstütze aus Beton aufbrechen.
Aufbruchgut 'und sämliche Steine entsorgen. Entsorgung wird gesondert vergütet.'
Menge: 2,000 St

**03.01.0210 Querungsbord Übergangsstein 0/6 aufn.**
Übergangsstein aufnehmen.
Bordstein für Übergang zwischen Querungsbord 0 cm und Tastbord 6 cm für Querungsstelle mit differenzierter Bordhöhe, linker oder rechter Übergang.
Rutschhemmung ≥ R 11
Betonqualität C45/55, XF4

Maße: 30 x 22-19-16 x bis 50cm (B x H x L)

Fundament aus Beton, über 10 bis 20 cm dick, und
Rückenstütze aus Beton aufbrechen.
Aufbruchgut 'und sämliche Steine entsorgen. Entsorgung wird gesondert vergütet.'
Menge: 2,000 St

**03.01.0220 Tastbord Stich 6cm aufn.**
Tastbord aufnehmen.
Bordstein als Tastbord Stich 6cm für Querungsstelle mit differenzierter Bordhöhe.
Rutschhemmung ≥ R 11
Betonqualität C45/55, XF4

Maße: 30 x 22 x bis 100 cm (B x H x L)

Fundament aus Beton, über 10 bis 20 cm dick, und
Rückenstütze aus Beton aufbrechen.
Aufbruchgut 'und sämliche Steine entsorgen. Entsorgung wird gesondert vergütet.'
Menge: 2,000 St

**03.01.0230 Querungsbord Übergangsstein Tastb/HB aufn.**
Übergangsstein aufnehmen.
Bordstein für Übergang zwischen Tastbord 6 cm und Hochbord bis 30 cm cm für Querungsstelle mit differenzierter Bordhöhe, linker oder rechter Übergang.
Rutschhemmung ≥ R 11
Betonqualität C45/55, XF4

Maße: 30 x 22-30 x bis 50cm (B x H x L)

Fundament aus Beton, über 10 bis 20 cm dick, und
Rückenstütze aus Beton aufbrechen.
Aufbruchgut 'und sämliche Steine entsorgen. Entsorgung wird gesondert vergütet.'
Menge: 2,000 St

*Hinweis: Pflaster/Platten*

**03.01.0240 Plattenbelag aus Beton aufnehmen 8-10 cm dick*ungeb. Fugenmat. ungeb. Bettung*n. Unterlagen AG**
StL-Nr. 23115021511400
Plattenbelag mit Platten aus Beton aufnehmen. Aufnehmen
der Tragschicht wird gesondert vergütet.
Platte 8 bis 10 cm dick.
Mit Fugenfüllung aus ungebundenem Fugenmaterial.
Bettung aus ungebundenem Bettungsmaterial.
Platten und übriges Aufbruchgut nach Unterlagen des AG
fördern und beseitigen. Entsorgen wird gesondert
vergütet.
Menge: 10,000 m2

**03.01.0250 Erschwernis infolge Einbauteilen Schacht*Betondecke**
StL-Nr. 2311406014
Erschwernisse beim Aufnehmen einer Schicht mit hydraulischem Bindemittel infolge Einbauten, Schächten und
Straßenabläufen. Das Entfernen von Belagsresten an den
Einbauten gehört zum Leistungsumfang. Abgerechnet wird
je Stück Einbauteil.
Einbauteil = Schacht.
Schicht = Betondecke.
Menge: 1,000 St

**03.01.0260 Plattenbelag aus Beton aufnehmen*ungeb. Fugenmat. ungeb. Bettung*n. Unterlagen AG**
StL-Nr. 23115021911400
Plattenbelag mit Platten aus Beton aufnehmen. Aufnehmen
der Tragschicht wird gesondert vergütet.
Platte mit Dicke 'ca. 5 cm,
Länge und Breite bis 30 x 30 cm'

Mit Fugenfüllung aus ungebundenem Fugenmaterial.
Bettung aus ungebundenem Bettungsmaterial.
Platten und übriges Aufbruchgut nach Unterlagen des AG
fördern und beseitigen. Entsorgen wird gesondert
vergütet.
Menge: 7,000 m2

**03.01.0270 Pflasterd.m.Betonpfl.-steinen aufn.*ungeb. Fugenmat. ungeb. Bettung*n. Unterlagen AG**
StL-Nr. 23115011911400
Pflasterdecke mit Pflastersteinen aus Beton aufnehmen.
Aufnehmen der Tragschicht wird gesondert vergütet.
Pflasterstein '20x10 cm, ca. 8 cm dick'

Mit Fugenfüllung aus ungebundenem Fugenmaterial.
Bettung aus ungebundenem Bettungsmaterial.
Steine und übriges Aufbruchgut nach Unterlagen des AG
fördern und beseitigen. Entsorgen wird gesondert
vergütet.
Menge: 4,000 m2

**03.01.0280 Pflasterd.m.Betonpfl.-steinen aufn.*ungeb. Fugenmat. ungeb. Bettung*Steine lagern**
StL-Nr. 23115011911299
Pflasterdecke mit Pflastersteinen aus Beton aufnehmen.
Aufnehmen der Tragschicht wird gesondert vergütet.
Pflasterstein 'bis 25 x 16,5 cm, ca. 8 cm dick'

Mit Fugenfüllung aus ungebundenem Fugenmaterial.
Bettung aus ungebundenem Bettungsmaterial.
Steine innerhalb der Baustelle fördern und lagern.
Übriges Aufbruchgut nach Wahl des AN verwerten.
Pflastersteine säubern. Anteil wiederverw. Steine 'bis 90 v. H'
Menge: 5,000 m2

**03.01.0290 Natursteinpflasterdecke aufnehmen Kantenl. b. 6 cm*Granit ungeb. Fugenmat.*ungeb. Bettung n. Unterlagen AG**
StL-Nr. 23115002111102
Natursteinpflasterdecke aufnehmen. Aufnehmen der Tragschicht wird gesondert vergütet.
Abmessung = Pflasterstein mit Kantenlänge bis 6 cm.
Pflasterstein aus Granit.
Mit Fugenfüllung aus Baustoffgemisch ohne Bindemittel.
Bettung aus ungebundenem Bettungsmaterial.
Steine und übriges Aufbruchgut nach Unterlagen des AG
fördern und beseitigen. Entsorgen wird gesondert
vergütet.
Menge: 7,000 m2

**03.01.0300 Plattenbelag Kontrast aufnehmen**
Plattenbelag mit Platten aus Beton einschließlich handelsüblicher Ergänzungsplatten aufnehmen. Plattenbelag als Kontraststreifen zu Bodenindikatoren, Farbe anthrazit.
Abmessung = 30/30, Dicke 8cm
In Verkehrsflächen für Rad- und Gehwege.

Mit Fugenfüllung aus ungebundenem Fugenmaterial.
Bettung aus ungebundenem Bettungsmaterial.
Platten und übriges Aufbruchgut nach Unterlagen des AG
fördern und beseitigen. Entsorgen wird gesondert
vergütet.
Menge: 4,000 m2

**03.01.0310 Plattenbel Rippe aufnehmen**
Plattenbelag als Rippenplatte, einschließlich handelsüblicher Ergänzungsplatten aufnehmen.
Oberfläche mit Rippenstruktur im Trapezprofil, Rippenanordnung nach DIN 32984.
Abmessung = 30/30, Dicke 8cm
In Verkehrsflächen für Rad- und Gehwege.
Mit Fugenfüllung aus ungebundenem Fugenmaterial.
Bettung aus ungebundenem Bettungsmaterial.
Platten und übriges Aufbruchgut nach Unterlagen des AG
fördern und beseitigen. Entsorgen wird gesondert
vergütet.
Menge: 3,000 m2

**03.01.0320 Plattenbel Noppe aufnehmen**
Plattenbelag als Noppenplatt einschließlich handelsüblicher Ergänzungsplatten aufnehmen. Plattenbelag e.  Noppenausbildung mit Kegelstümpfen, Anordnung diagonal, Noppenanordnung nach DIN 32984.
Abmessung = 30/30, Dicke 8cm
In Verkehrsflächen für Rad- und Gehwege.
Mit Fugenfüllung aus ungebundenem Fugenmaterial.
Bettung aus ungebundenem Bettungsmaterial.
Platten und übriges Aufbruchgut nach Unterlagen des AG
fördern und beseitigen. Entsorgen wird gesondert
vergütet.
Menge: 1,500 m2

**03.01.0330 Schicht ohne Bindemittel aufnehmen FSS*Dicke ü.20-30cm Geh- und Radwege*Mat.kl. BM-F2 Bstoff entsorgen**
StL-Nr. 24112006255505
Schicht ohne Bindemittel aufnehmen.
Schicht aus Baustoffgemisch für Frostschutzschichten.
Dicke über 20 bis 30 cm.
Fläche = Geh- und Radwege.
Materialklasse nach EBV = BM-F2.
Baustoffgemisch entsorgen. Schadstoffbelastung des Baustoffgemisches nach Unterlagen des AG. Entsorgen wird
gesondert
vergütet.
Menge: 32,000 m2

*Hinweis: Bereich der Böschung*

**03.01.0340 Naturpflasterd.zur Wiederverw.aufn. Pfl.st. 10 cm ungeb. Fugenmat.*ungeb. Bettung Steine lagern*säub.u.lag.bis100**
StL-Nr. 2311500603091111
Natursteinpflasterdecke zur Wiederverwendung aufnehmen.
Aufnehmen der Tragschicht wird gesondert vergütet.
Art = Pflasterstein, Dicke ca. 10 cm.
Pflasterstein 'Natursteine gemischt, im Bereich des Böschungsauslauf, Neigung ca. 1 zu 1,5'

Mit Fugenfüllung aus ungebundenem Fugenmaterial.
Bettung aus ungebundenem Bettungsmaterial.
Steine innerhalb der Baustelle fördern und lagern.
Übriges Aufbruchgut nach Wahl des AN verwerten.
Pflastersteine säubern und lagern. Anteil wiederverwendbarer Pflastersteine über 75 bis 100 v. H.
Menge: 2,000 m2

#### Abschnitt 03.02 Erdarbeiten

**03.02.0010 Boden bzw. Fels lösen und verwerten*profilg. lösen Planum gesondert*BM-F2 Abrechnung Abtrag*Verwertung nachw.**
StL-Nr. 2410621391025101
Boden bzw. Fels aus Abtragsbereichen profilgerecht
lösen, laden und nach Wahl des AN verwerten. Beschreibung der Homogenbereiche nach Unterlagen des AG. Die
Herstellung von Mulden und Gräben wird gesondert vergütet.
Homogenbereich 'EA-L1; EA-E1 Auffüllung'

Profilgerecht lösen.
Das Herstellen des Planums wird gesondert vergütet.
Materialwerte nach EBV = BM-F2
Abrechnung nach Abtragsprofilen.
Verwertung nach Unterlagen des AG nachweisen.
Menge: 30,000 m3

**03.02.0020 Baustoff für Bodenaustausch einb.*Baust. aufnehmen. Abrechng. Auftrag**
StL-Nr. 241063309201
Baustoff für Bodenaustausch profilgerecht
einbauen und verdichten einschließlich ggf. erforderlicher Wasserzugabe. Boden bzw. Fels lösen und verwerten
wird gesondert vergütet.
Baustoff 'analog zum übrigen Hinterfüllbereich der Brücke,
gemischtkörniger Boden Kies/Schotter mit ≤ 15 % Feinkornanteil,
gebrochenes Gesteinsmaterial 0/45 bis 0/65 mm,

Einstufung des Bodens gemäß EBV:  BM-0,
BM-0* oder BM-F0*'

Baustoff, innerhalb der Baustelle nach Unterlagen des
AG gelagert, laden.
Abrechnung nach Auftragsprofilen
Menge: 25,000 m3

**03.02.0030 Geotextil als Trennschicht verlegen Nutz.Dauer>25Jahr*pH 4-9 GRK 3 Abr. Überdeckung**
Geotextil als Trenn- und Filterschicht verlegen. Trennschicht nach Unterlagen des AG. Überlappung mind. 0,50
m. Überschüttung wird gesondert vergütet.
Erforderliche Nutzungsdauer über 25 bis 100 Jahre.
pH-Wert des Umgebungsmilieus 4 bis 9.
Geotextilrobustheitsklasse 3.
Verlegen 'nach TL Geok E - Stb ( in der aktuell gültigen Fassung).'

Abgerechnet wird die überdeckte Trennfläche.
Menge: 55,000 m2

**03.02.0040 Planum herstellen Ev2 = 45 MPa**
StL-Nr. 2410625001
Planum herstellen nach Unterlagen des AG.
Verformungsmodul Ev2 = 45 MPa.
Menge: 55,000 m2

*Hinweis: Leitungsgraben Entwässerung*

**03.02.0050 Baugrube für Schacht herstellen*Tiefe >1,75-3,00m Schacht 1 000 mm*Wasserhltg. 10 m3 lag. i./verfüll*BM-F2 Aush.verdichten**
StL-Nr. 2410821293171501
Baugrube für Schacht herstellen. Straßenaufbruch wird
gesondert vergütet.
In gewachsenem Boden. Homogenbereiche 'EA-L1; EA-E1 Auffüllung'

Baugrubentiefe über 1,75 bis 3,00 m.
Lichter Schachtdurchmesser = 1 000 mm.
Offene Wasserhaltung bis zu einer Pumpenleistung von 10
m3 Fördermenge und 5,00 m Förderhöhe je Stunde und Haltung ausführen.
Aushub zur Wiederverwendung innerhalb der Baustelle
lagern, nach Setzen des Schachtes in Baugrube einbauen
und verdichten einschl. ggf. erforderlicher Wasserzugabe.
Materialwerte nach EBV = BM-F2
Zum Verfüllen nicht verwendeten Aushub in Auftragsbereichen profilgerecht einbauen und verdichten
einschl. ggf. erforderlicher Wasserzugabe.
Menge: 5,000 m3

**03.02.0060 Leitungsgraben herstellen*Tiefe >1,25-1,75m*Wasserhltg. 10 m3 lag. i./ver.o.Lz.*BM-F2 Entsorg. gesond.**
StL-Nr. 2410820792971530
Leitungsgraben profilgerecht herstellen. Straßenaufbruch wird gesondert vergütet.
In gewachsenem Boden. Homogenbereiche 'EA-L1; EA-E1 Auffüllung'

Grabentiefe über 1,25 bis 1,75 m.
Breite der Grabensohle 'ca. 0,90 nach DIN 1610'

Offene Wasserhaltung bis zu einer Pumpenleistung von 10
m3 Fördermenge und 5,00 m Förderhöhe je Stunde und Haltung ausführen.
Aushub zur Wiederverwendung innerhalb der Baustelle
lagern, nach Verlegen der Leitung in Graben oberhalb
der Leitungszone einbauen und verdichten einschl. ggf.
erforderlicher Wasserzugabe.
Materialwerte nach EBV = BM-F2
Zum Verfüllen nicht verwendeten Aushub entsorgen. Entsorgung wird gesondert vergütet.
Menge: 10,000 m3

**03.02.0070 Leitungsgraben herstellen*Tiefe >1,75-3,00m*Wasserhltg. 10 m3 lag. i./ver.o.Lz.*BM-F2 Entsorg. gesond.**
StL-Nr. 2410820793971530
Leitungsgraben profilgerecht herstellen. Straßenaufbruch wird gesondert vergütet.
In gewachsenem Boden. Homogenbereiche 'EA-L1; EA-E1 Auffüllung'

Grabentiefe über 1,75 bis 3,00 m.
Breite der Grabensohle 'ca. 0,90 nach DIN 1610'

Offene Wasserhaltung bis zu einer Pumpenleistung von 10
m3 Fördermenge und 5,00 m Förderhöhe je Stunde und Haltung ausführen.
Aushub zur Wiederverwendung innerhalb der Baustelle
lagern, nach Verlegen der Leitung in Graben oberhalb
der Leitungszone einbauen und verdichten einschl. ggf.
erforderlicher Wasserzugabe.
Materialwerte nach EBV = BM-F2
Zum Verfüllen nicht verwendeten Aushub entsorgen. Entsorgung wird gesondert vergütet.
Menge: 15,000 m3

**03.02.0080 Planum herstellen Ev2 = 45 MPa**
StL-Nr. 2410625001
Planum herstellen nach Unterlagen des AG.
Verformungsmodul Ev2 = 45 MPa.
Menge: 10,000 m2
Kostengruppe DIN 276 2018-12: 511
Kostengruppe DIN 276 2018-12: 511

**03.02.0090 Leitungszone verfüllen*Rohr DN 250**
StL-Nr. 241103449904
Boden in Leitungszone über Bettung einbauen und verdichten.
Boden 'Material nach DIN 1610, DWA -  A 139 bzw. nach Vorgabe des Rohrherstellers einbauen und verdichten.'

Rohr DN/ID 250.
Menge: 10,000 m

**03.02.0100 Boden d. AG in Leitungsgr. einb. Boden gelagert*Tiefe >1,25-1,75m*oberh.Leitungsz.**
StL-Nr. 24108227229100
Boden des AG in Leitungsgraben einschließlich Schachtbaugruben einbauen und verdichten einschl. ggf. erforderlicher Wasserzugabe.
Boden, innerhalb der Baustelle gelagert, aufnehmen.
Grabentiefe über 1,25 bis 1,75 m.
Breite der Grabensohle 'für DN 250, ca. 90 cm nach DIN 1610'

Boden nach Verlegen der Leitung in Graben oberhalb der
Leitungszone und in Baugruben einbauen und verdichten.
Menge: 25,000 m3

**03.02.0110 Boden d. AG in Leitungsgr. einb. Boden gelagert*Tiefe >1,75-3,00m*oberh.Leitungsz.**
StL-Nr. 24108227239100
Boden des AG in Leitungsgraben einschließlich Schachtbaugruben einbauen und verdichten einschl. ggf. erforderlicher Wasserzugabe.
Boden, innerhalb der Baustelle gelagert, aufnehmen.
Grabentiefe über 1,75 bis 3,00 m.
Breite der Grabensohle 'für DN 250, ca. 90 cm nach DIN 1610'

Boden nach Verlegen der Leitung in Graben oberhalb der
Leitungszone und in Baugruben einbauen und verdichten.
Menge: 25,000 m3

**03.02.0120 Baustoff lief.,in Leitungsgr. einb. gemkörn. Boden*Tiefe >1,25-1,75m*oberh.Leitungsz.**
StL-Nr. 24108238229010
Baustoff nach Unterlagen des AG liefern, in Leitungsgraben einschließlich Schachtbaugruben einbauen und
verdichten. Einbaudokumentation nach Unterlagen des AG
übergeben.
Baustoff = gemischtkörniger Boden.
Grabentiefe über 1,25 bis 1,75 m.
Breite der Grabensohle 'für DN 250, ca. 90 cm nach DIN 1610'

Baustoff nach Verlegen der Leitung in Graben oberhalb
der Leitungszone und in Baugruben einbauen und verdichten.
Menge: 10,000 m3

*Hinweis: Vorbemerkung Leitungskreuzungen für Erdbau*
In nachfolgenden Positionen sind die kompletten Aufwendungen für das fach- und höhengerechte Auflagern, Einbetten und Ummanteln der Leitungen und Kabel während des Erdstoffausbaus und -wiedereinbaus einzukalkulieren.
Gleichfalls wird ausdrücklich darauf hingewiesen, dass die mit dem Kabel verlegten Schutzmaßnahmen (Schutzrohre u. dergl.) in die Sicherung einzubeziehen sind und nicht zusätzlich vergütet werden.
Beschädigungen an den Leitungen und Kabeln einschl. der Schutzmaßnahmen gehen zu Lasten des Auftragnehmers.
Im Bereich erdverlegter Kabel und Leitungen sind nur Handschachtungen erlaubt.
Sollte es bei der Bauausführung zu Behinderungen mit Leitungen bzw. Kabeln von Versorgungsträgern kommen, hat sich der Auftragnehmer an das zuständige Versorgungsunternehmen zu wenden und erforderlichenfalls eine vorübergehende Stillegung bzw. Freischaltung zu beantragen.
Diesbezüglicher Stillstand der Baumaßnahme wird nicht gesondert vergütet.
Es wird ausdrücklich darauf hingewiesen, dass der erforderliche Handaushub infolge Kreuzungen und Parallelverlauf mit Kabeln und Leitungen nicht gesondert vergütet wird.
Die Erschwernisse und Aufwendungen sind in die Einheitspreise der nachfolgend aufgeführten Positionen einzukalkulieren.

**03.02.0130 Versorgungsleitungen quer zum Graben sichern**
Versorgungsleitungen in Betrieb aller Medien,
aus verschiedenen Materialien,
quer zum Graben verlaufend sichern,
einschließlich der Erschwernisse bei Erd- und
Verbauarbeiten und nach Abschluß der Arbeiten
in alten Zustand versetzen.
Leistung in 100% Handarbeit ausführen.
Außendurchmesser in mm "bis 350".
Die im Zuge der Bauarbeiten freigelegten Leitungen
oder Kabel mit verdichtungsfähigen Sand 0/2 mm,
vom AN zu liefern, einbetten, überschütten und verdichten.
Warnband entsprechend der Medien verlegen.
Der Einzelpreis beinhaltet den erforderlichen
Mehraushub durch Abbrechen des alten Grabens
und die ggfs. notwendige Freischachtung der
Leitungen.
Trassenbreite : bis 1,20 m
Einbauhöhe : 0,60 bis 4,50 m
Verlauf: quer zur Grabenachse
Tiefe der Leitungsachse unter Gelände in m ca. 0,60 bis 3,00 m.
Als ein Stück Kreuzung im Sinne dieser Position
verstehen sich alle innerhalb einer Breite von ca.  2,00 m den Leitungsgraben kreuzende Leitungen.
Ein Anspruch auf Vergütung besteht nur, sofern unter Beachtung der abgesteckten Leitungstrasse und Einhaltung der
vorgeschriebenen Grabenbreite eine Berührung der vorhandenen Leitungstrasse unvermeidbar ist.
Menge: 2,000 St

#### Abschnitt 03.03 Schichten ohne Bindemittel

*Hinweis: Fahrbahn*

**03.03.0010 Frostschutzschicht herstellen Bk100 bis Bk1,0 0/45*URA+Einbaudoku Abrechng. Auftrag**
StL-Nr. 2411221019061991
Frostschutzschicht herstellen.
In Verkehrsflächen der Belastungsklassen Bk100 bis
Bk1,0, mehrlagig, obere Lage mit Fertiger.
Feinanteil 'UF 5'

Baustoffgemisch 0/45.
Umweltrelevante Anforderungen beim Einsatz von Baustoffgemischen einschließlich Einbaudokumentation nach
Unterlagen des AG. Einbaudokumentation übergeben.
Verdichtungsgrad/Verformungsmodul 'EV2 auf der Oberfläche mindestens 120 MN/m2.'
Einbaudicke '45 cm'

Abrechnung nach Auftragsprofilen.
Menge: 25,000 m3

*Hinweis: Zufahrt*

**03.03.0020 Frostschutzschicht herstellen 0/45*URA+Einbaudoku Abrechng. Auftrag**
StL-Nr. 2411221099061991
Frostschutzschicht herstellen.
In Verkehrsflächen 'Überfahrten und Zufahrten, kleine Fläche'
Feinanteil 'UF 5'

Baustoffgemisch 0/45.
Umweltrelevante Anforderungen beim Einsatz von Baustoffgemischen einschließlich Einbaudokumentation nach
Unterlagen des AG. Einbaudokumentation übergeben.
Verdichtungsgrad/Verformungsmodul 'EV2 = mindestens 100 MN/m2'
Einbaudicke '28 cm'

Abrechnung nach Auftragsprofilen.
Menge: 3,000 m3

**03.03.0030 Schottertragschicht herstellen*0/32 URA+Einbaudoku Dicke 15 cm*U min.13+Filterst**
StL-Nr. 2411232091190101
Schottertragschicht herstellen.
In Verkehrsflächen 'Überfahrten und Zufahrten, kleine Fläche'

Baustoffgemisch 0/32.
Umweltrelevante Anforderungen beim Einsatz von Baustoffgemischen einschließlich Einbaudokumentation nach
Unterlagen des AG. Einbaudokumentation übergeben.
Verdichtungsgrad/Verformungsmodul 'EV2 = mindestens 120 MN/m2'

Einbaudicke = 15 cm.
Ungleichförmigkeitszahl U mindestens 13. Die Filterstabilität gegenüber dem Bettungsstoff muss eingehalten werden. Max. Unebenheit 1,0 cm. Abweichung
von der Sollhöhe max. 1,0cm.
Menge: 5,000 m2

*Hinweis: Nebenanlagen*

**03.03.0040 Frostschutzschicht herstellen Gehu.Radw. o.F. 0/45*URA+Einbaudoku Abrechng. Auftrag**
StL-Nr. 2411221059061991
Frostschutzschicht herstellen.
In Verkehrsflächen für Geh- und Radwege, ohne
Fertiger.
Feinanteil 'UF 5'

Baustoffgemisch 0/45.
Umweltrelevante Anforderungen beim Einsatz von Baustoffgemischen einschließlich Einbaudokumentation nach
Unterlagen des AG. Einbaudokumentation übergeben.
Verdichtungsgrad/Verformungsmodul 'EV2 = mindestens 100 MN/m2'
Einbaudicke '28 cm'

Abrechnung nach Auftragsprofilen.
Menge: 10,000 m3

#### Abschnitt 03.04 Asphaltschichten

**03.04.0010 Asphalttragsch. aus AC 32 T N herst Bk1,8-Bk0,3*Dicke 16 cm Bitumen 50/70**
StL-Nr. 23113138112000
Asphalttragschicht aus Asphalttragschichtmischgut
AC 32 T N herstellen. Anlieferung des Asphaltmischguts
in thermoisolierten Transportbehältern.
In Verkehrsflächen der Belastungsklassen Bk1,8 bis
Bk0,3.
Einbaudicke = 16 cm.
Bindemittel = 50/70.
Menge: 55,000 m2

**03.04.0020 Bitumenemulsion aufsprühen Bk1,8-Bk0,3*Asphalt frisch C40B5-S*Menge 250 g/m2 vor A.deckschicht**
StL-Nr. 23113063210223
Bitumenemulsion zur Herstellung des Schichtenverbundes
aufsprühen.
Auf Verkehrsflächen der Belastungsklassen Bk1,8 bis
Bk0,3.
Unterlage = Asphaltbefestigung, frisch.
Bindemittel = C40B5-S.
Bindemittelmenge = 250 g/m2.
Vor Einbau Asphaltdeckschicht.
Menge: 55,000 m2
Leistungsbereichkatalog: 113

**03.04.0030 Asphaltdecksch. aus AC 11 D N herst Bk1,8-Bk0,3*Dicke 4,0 cm Bitumen 50/70**
StL-Nr. 2311333811100000
Asphaltdeckschicht aus Asphaltbeton für Asphaltdeckschichten AC 11 D N herstellen. Anlieferung des
Asphaltmischguts in thermoisolierten
Transportbehältern.
In Verkehrsflächen der Belastungsklassen Bk1,8 bis
Bk0,3.
Einbaudicke = 4 cm.
Bindemittel = 50/70.
Menge: 65,000 m2

**03.04.0040 Abstumpfungsmaßnahme durchführen LFK 1/3*Gestein wie Decke Menge 1 kg/m2**
StL-Nr. 231139521110
Abstumpfungsmaßnahme zur Erhöhung der Anfangsgriffigkeit durch gleichmäßiges Aufbringen und Einwalzen von
Abstreukörnung durchführen. Nicht gebundene Abstreukörnung aufnehmen und nach Wahl des AN verwerten.
Abstreukörnung = Lieferkörnung 1/3.
Aus Gestein wie grobe Gesteinskörnung in Asphaltdeckschicht.
Abstreumenge = 1 kg/m2.
Menge: 45,000 m2

*Hinweis: Fugen/Anpassungen*

**03.04.0050 Anschluss a. Fuge m. Fugenm. herst. versch.Randfugen*Deckschicht Tiefe 40 mm*Breite 10 mm Fugenmasse N1**
StL-Nr. 2311391251061002
Anschluss als Fuge mit Fugenmasse herstellen.
Randfuge vor Borden, Übergängen, Abläufen u.ä.
In der Asphaltdeckschicht ausbilden.
Fugenspalttiefe = 40 mm.
Fugenspaltbreite = 10 mm.
Mit heiß verarbeitbarer Fugenmasse Typ N1, einschließlich zugehörigem und zuvor aufgetragenem Voranstrichmittel.
Menge: 40,000 m

**03.04.0060 Anschluss a. Fuge m. Fugenm. herst.*Deckschicht Tiefe 40 mm*Breite 10 mm Fugenmasse N1**
StL-Nr. 2311391291061002
Anschluss als Fuge mit Fugenmasse herstellen.
Fuge 'Querfuge im Bereich der Anschlüsse an Bestand'

In der Asphaltdeckschicht ausbilden.
Fugenspalttiefe = 40 mm.
Fugenspaltbreite = 10 mm.
Mit heiß verarbeitbarer Fugenmasse Typ N1, einschließlich zugehörigem und zuvor aufgetragenem Voranstrichmittel.
Menge: 14,000 m

**03.04.0070 Anschluss a. Fuge m. Fugenm. herst. Fuge vor Kappen*Deckschicht Tiefe 40 mm*Breite 10 mm Fugenmasse N1**
StL-Nr. 2311391261061002
Anschluss als Fuge mit Fugenmasse herstellen.
Randfuge vor Brückenkappen.
In der Asphaltdeckschicht ausbilden.
Fugenspalttiefe = 40 mm.
Fugenspaltbreite = 10 mm.
Mit heiß verarbeitbarer Fugenmasse Typ N1, einschließlich zugehörigem und zuvor aufgetragenem Voranstrichmittel.
Menge: 12,000 m

**03.04.0080 Erschwernis infolge Einfassungen Erschwer. gesamt*Asphaltbefestig.**
StL-Nr. 231130831500
Erschwernis infolge Einfassungen, Borden und Fahrbahnübergängen. Abgerechnet wird die Länge der Einfassung.
Erschwernis beim Fräsen oder Aufnehmen, Aufsprühen von
Bitumenemulsionen sowie Herstellen von Asphaltschichten.
Asphaltbefestigung.
Menge: 40,000 m

#### Abschnitt 03.05 Borde/Pflaster/Platten

**03.05.0010 Bordstein des AG setzen*Fuge Typ A gerader Stein*St. gelag. säub. bis 10 cm unt.OK*F-beton 12 MPa**
StL-Nr. 23115321911211
Bordstein des AG setzen. Breite der Rückenstütze mind.
15 cm.
Bordstein 'aus Naturstein ,Größe A2 bis A5'

Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Steine lagern innerhalb der Baustelle. Steine vor dem
Versetzen säubern.
Rückenstütze bis 10 cm unter Oberkante Bordstein. Beton
mit einer Druckfestigkeit (Einzelwert) am Bohrkern von
mind. 12 MPa.
Fundamentbeton mit einer Druckfestigkeit (Einzelwert)
am Bohrkern von mind. 12 MPa.
Menge: 6,000 m

**03.05.0020 Bordstein aus Beton setzen BSt. HB 15x30 cm*Fuge Typ B gerader Stein*bis 10 cm unt. OK F-beton 12 MPa**
StL-Nr. 2311531103010111
Bordstein aus Beton setzen. Breite der Rückenstütze
mind. 15 cm.
Bordstein = HB 15 x 30 cm.
Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 17,000 m

**03.05.0030 Bordstein aus Beton setzen*Fuge Typ B gerader Stein*bis 10 cm unt. OK F-beton 12 MPa**
StL-Nr. 2311531199010111
Bordstein aus Beton setzen. Breite der Rückenstütze
mind. 15 cm.
Bordstein 'Tiefbord 10/25'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 7,000 m

*Hinweis: Zufahrt Borde*

**03.05.0040 Bordstein aus Beton setzen*Fuge Typ B Überg./Absenker*bis 10 cm unt. OK F-beton 12 MPa**
StL-Nr. 2311531199010611
Bordstein aus Beton setzen. Breite der Rückenstütze
mind. 15 cm.
Bordstein 'Absenker rechts, von Hochbord zu Rundbord, 12/22-30'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Übergangsstein/Absenkungsstein.
Rückenstütze bis 10 cm unter Oberkante Bordstein. Beton
mit einer Druckfestigkeit (Einzelwert) am Bohrkern von
mind. 12 MPa.
Fundamentbeton mit einer Druckfestigkeit (Einzelwert)
am Bohrkern von mind. 12 MPa.
Menge: 1,000 m

**03.05.0050 Bordstein aus Beton setzen*Fuge Typ B gerader Stein*bis 10 cm unt. OK F-beton 12 MPa**
StL-Nr. 2311531199010111
Bordstein aus Beton setzen. Breite der Rückenstütze
mind. 15 cm.
Bordstein 'Rundbord 12/22'

Fuge aus Fugenmörtel Typ B mit Zementmörtel 0/2.
Druckfestigkeit zwischen 30 MPa und 40 MPa im Mittel.
Biegezugfestigkeit mind. 6 MPa im Mittel und mind. 5
MPa im Einzelwert. Widerstand gegen Frost-Taumittel-
Beanspruchung max. 500 g/m2 Masseverlust im Einzelwert
mit dem CDF-Test. Haftzugfestigkeit mind. 1,5 MPa im
Mittel und mind. 1,2 MPa im Einzelwert. Statischer
E-Modul mind. 14000 MPa, max. 17000 MPa im Einzelwert.
Gerader Stein.
Rückenstütze bis 10 cm unter Oberkante Bordstein. Beton
mit einer Druckfestigkeit (Einzelwert) am Bohrkern von
mind. 12 MPa.
Fundamentbeton mit einer Druckfestigkeit (Einzelwert)
am Bohrkern von mind. 12 MPa.
Menge: 2,000 m

**03.05.0060 Pflasterd. aus Betonsteinen herst. Über-/Zufahrten*Flächen bis 2 m2 St.100/200/80*Fase 2/2 SZ22/LA25*Bett.0/4 30 v. H. Fuge 0/4*Läuferverband**
StL-Nr. 2311510161412111
Pflasterdecke mit Pflastersteinen aus Beton mit Vorsatzbeton herstellen.
Oberfläche der Pflastersteine, Trassierung der Pflasterdecke und Verlegung der Pflastersteine in Kurvenbereichen nach Unterlagen des AG.
In Überfahrten und Zufahrten.
Einzelflächen bis 2,00 m2.
Format für Rastermaß = 100/200/80 mm.
Fase max. 2/2 mm.
Baustoffgemisch für Bettung und Fugen Kategorie
SZ22/LA25.
Bettung aus Baustoffgemisch 0/4, Anteil an Körnung unter 2 mm max. 30 Massenprozent, E CS35, C 90/3.
Fuge mit Baustoffgemisch 0/4, GU, F, E CS35, C 90/3,
Fugenmaterial einarbeiten und einschlämmen, Fugenschluss durch Einfegen und Einschlämmen herstellen.
Steine im Läuferverband verlegen.
Menge: 5,000 m2

*Hinweis: Borde Querungsstellen*

**03.05.0070 Querungsbord Übergangsstein RB/0**
Übergangsstein setzen.
Bordstein für Übergang zwischen Rundbord Stich 5-6cm und Querungsbord 0 cm für Querungsstelle mit differenzierter Bordhöhe, linker oder rechter Übergang.
Rutschhemmung ≥ R 11
Betonqualität C45/55, XF4

Maße: 30 x 22-19-16 x bis 50cm (B x H x L)

Rückenstütze 'aus Beton C20/25, Breite 15cm, in Schalung herstellen. Höhe der Rückenstütze 12cm unter OK Bord im Bereich angrenzender Gehweg.'
Fundamentbeton 'aus Beton C20/25, 20cm dick in Schalung herstellen.'
Menge: 1,000 St

**03.05.0080 Querungsbord Übergangsstein HB/0**
Übergangsstein setzen.
Bordstein für Übergang zwischen Rundbord Stich 5-6cm und Querungsbord 0 cm für Querungsstelle mit differenzierter Bordhöhe, linker oder rechter Übergang.
Rutschhemmung ≥ R 11
Betonqualität C45/55, XF4

Maße: 30 x 30-19-16 x bis 50cm (B x H x L)

Rückenstütze 'aus Beton C20/25, Breite 15cm, in Schalung herstellen. Höhe der Rückenstütze 12cm unter OK Bord im Bereich angrenzender Gehweg.'
Fundamentbeton 'aus Beton C20/25, 20cm dick in Schalung herstellen.'
Menge: 1,000 St

**03.05.0090 Querungsbord Stich 0cm**
Querungsbord setzen.
Bordstein als Querungsbord Stich 0cm für Querungsstelle mit differenzierter Bordhöhe
Rutschhemmung ≥ R 11
Betonqualität C45/55, XF4

Maße: 30 x 16-19 x bis 100cm (B x H x L)

Rückenstütze 'aus Beton C20/25, Breite 15cm, in Schalung herstellen. Höhe der Rückenstütze 12cm unter OK Bord im Bereich angrenzender Gehweg.'
Fundamentbeton 'aus Beton C20/25, 20cm dick in Schalung herstellen.'
Menge: 2,000 St

**03.05.0100 Querungsbord Übergangsstein 0/6**
Übergangsstein setzen.
Bordstein für Übergang zwischen Querungsbord 0 cm und Tastbord 6 cm für Querungsstelle mit differenzierter Bordhöhe, linker oder rechter Übergang.
Rutschhemmung ≥ R 11
Betonqualität C45/55, XF4

Maße: 30 x 22-19-16 x bis 50cm (B x H x L)

Rückenstütze 'aus Beton C20/25, Breite 15cm, in Schalung herstellen. Höhe der Rückenstütze 12cm unter OK Bord im Bereich angrenzender Gehweg.'
Fundamentbeton 'aus Beton C20/25, 20cm dick in Schalung herstellen.'
Menge: 2,000 St

**03.05.0110 Tastbord Stich 6cm**
Tastbord setzen.
Bordstein als Tastbord Stich 6cm für Querungsstelle mit differenzierter Bordhöhe.
Rutschhemmung ≥ R 11
Betonqualität C45/55, XF4

Maße: 30 x 22 x bis 100 cm (B x H x L)

Rückenstütze 'aus Beton C20/25, Breite 15cm, in Schalung herstellen. Höhe der Rückenstütze 12cm unter OK Bord im Bereich angrenzender Gehweg.'
Fundamentbeton 'aus Beton C20/25, 20cm dick in Schalung herstellen.'
Menge: 2,000 St

**03.05.0120 Querungsbord Übergangsstein Tastb/Angrenzung Brücke**
Übergangsstein setzen.
Bordstein für Übergang zwischen Tastbord 6 cm und angrenzender Bordsteinanlage der Brücke für Querungsstelle mit differenzierter Bordhöhe, linker oder rechter Übergang. Höhenanpassung an Brücke.
Rutschhemmung ≥ R 11
Betonqualität C45/55, XF4

Maße: 30 x 22-30 x bis 50cm (B x H x L)

Rückenstütze 'aus Beton C20/25, Breite 15cm, in Schalung herstellen. Höhe der Rückenstütze 12cm unter OK Bord im Bereich angrenzender Gehweg.'
Fundamentbeton 'aus Beton C20/25, 20cm dick in Schalung herstellen.'
Menge: 2,000 St

*Hinweis: Pflaster/Platten*

**03.05.0130 Pflasterd. a. Betonst. d. AG herst. Rad- und Gehwege*Flächen ü. 2-10m2 Pflaster gelagert SZ22/LA25*Bett.0/4 30 v. H. Fuge 0/4*Läuferverband**
StL-Nr. 2311511142192111
Pflasterdecke aus Betonsteinen des AG herstellen.
In Verkehrsflächen für Rad- und Gehwege.
Einzelflächen über 2,00 bis 10,00 m2.
Pflastersteine gelagert innerhalb der Baustelle aufnehmen und fördern.
Format für Rastermaß 'bis 25 x 16,5 cm, ca. 8 cm dick'

Baustoffgemisch für Bettung und Fugen Kategorie
SZ22/LA25.
Bettung aus Baustoffgemisch 0/4, Anteil an Körnung unter 2 mm max. 30 Massenprozent, E CS35, C 90/3.
Fuge mit Baustoffgemisch 0/4, GU, F, E CS35, C 90/3,
Fugenmaterial einarbeiten und einschlämmen, Fugenschluss durch Einfegen und Einschlämmen herstellen.
Steine im Läuferverband verlegen.
Menge: 5,000 m2

**03.05.0140 Pflasterd. aus Betonsteinen herst. Rad-/Gehwegflchn.*Flächen ü. 2-10m2 St.100/200/80*Fase Unt. AG SZ22/LA25*Bett.0/4 30 v. H. Fuge 0/4*Läuferverband**
StL-Nr. 2311510142422111
Pflasterdecke mit Pflastersteinen aus Beton mit Vorsatzbeton herstellen.
Oberfläche der Pflastersteine, Trassierung der Pflasterdecke und Verlegung der Pflastersteine in Kurvenbereichen nach Unterlagen des AG.
In Verkehrsflächen für Rad- und Gehwege. Rutschwiderstand SRT-Wert mind. 55.
Einzelflächen über 2,00 bis 10,00 m2.
Format für Rastermaß = 100/200/80 mm.
Fase nach Unterlagen des AG.
Baustoffgemisch für Bettung und Fugen Kategorie
SZ22/LA25.
Bettung aus Baustoffgemisch 0/4, Anteil an Körnung unter 2 mm max. 30 Massenprozent, E CS35, C 90/3.
Fuge mit Baustoffgemisch 0/4, GU, F, E CS35, C 90/3,
Fugenmaterial einarbeiten und einschlämmen, Fugenschluss durch Einfegen und Einschlämmen herstellen.
Steine im Läuferverband verlegen.
Menge: 30,000 m2

**03.05.0150 Plattenbel. mit Pl. a. Bet. herst., Kontrast**
Plattenbelag mit Platten aus Beton einschließlich handelsüblicher Ergänzungsplatten herstellen. Plattenbelag als Kontraststreifen zu Bodenindikatoren, Farbe anthrazit.
In Verkehrsflächen für Rad- und Gehwege.
Format für Rastermaß 30/30, Dicke 8cm
Bettung aus Baustoffgemisch 0/4, Anteil an Körnung unter 2 mm max. 30 Massenprozent, E CS35, C 90/3.
Fuge einschlämmen mit Baustoffgemisch 0/2, Brechsand aus Hartgestein.
Menge: 4,000 m2

**03.05.0160 Plattenbel. mit Pl. a. Bet. herst., Rippe**
Plattenbelag mit Platten aus Beton einschließlich handelsüblicher Ergänzungsplatten herstellen. Plattenbelag als Rippenplatte. Oberfläche mit Rippenstruktur im Trapezprofil. Rippenabstand 40 mm, Rippenbreite 10 mm; Rippenhöhe
4 mm. Oberfläche Rippen gerändelt, weiss gefärbt, nach DIN 32984.
In Verkehrsflächen für Rad- und Gehwege.
Format für Rastermaß 30/30, Dicke 8cm

Platten rechtwinklig zum Rand verlegen.
Bettung aus Baustoffgemisch 0/4, Anteil an Körnung unter 2 mm max. 30 Massenprozent, E CS35, C 90/3.
Fuge einschlämmen mit Baustoffgemisch 0/2, Brechsand aus Hartgestein
Menge: 3,000 m2

**03.05.0170 Plattenbel. mit Pl. a. Bet. herst., Noppe**
Plattenbelag mit Platten aus Beton einschließlich handelsüblicher Ergänzungsplatten herstellen. Plattenbelag als Noppenplatte.  Noppenausbildung mit Kegelstümpfen, 50 Noppen, Anordnung diagonal. Oberfläche Noppen gerändelt,
weiss gefärbt, nach DIN 32984.
In Verkehrsflächen für Rad- und Gehwege.
Format für Rastermaß 30/30, Dicke 8cm

Platten rechtwinklig zum Rand verlegen.
Bettung aus Baustoffgemisch 0/4, Anteil an Körnung unter 2 mm max. 30 Massenprozent, E CS35, C 90/3.
Fuge einschlämmen mit Baustoffgemisch 0/2, Brechsand aus Hartgestein
Menge: 1,500 m2

*Hinweis: Anpassungen*

**03.05.0180 Bordstein trennen HBSt. 18/30-15/22*BSt.nassschneiden BSt. trennen**
StL-Nr. 231153261101
Bordstein auf Passmaß trennen.
Bordstein aus Beton ca. 18/30 bis 15/22 cm.
Bordstein trennen durch Nassschneiden.
Bordstein quer trennen.
Menge: 10,000 St

**03.05.0190 Bordstein trennen*BSt.nassschneiden BSt. trennen**
StL-Nr. 231153269101
Bordstein auf Passmaß trennen.
Bordstein 'Einfassungsbord/Tiefbord aus Beton 5/30'

Bordstein trennen durch Nassschneiden.
Bordstein quer trennen.
Menge: 6,000 St

**03.05.0200 Pflastersteine zuarbeiten aus Beton*Dicke ü. 8-10 cm**
StL-Nr. 231151950102
Pflastersteine auf Passmaß trennen und Pflastersteine
an Kanten und Einfassungen oder an Aussparungen und
Einbauten über 1,00 m2 Einzelgröße zuarbeiten, nassschneiden oder behauen.
Das Zuarbeiten, Nassschneiden oder Behauen der Pflastersteine an Aussparungen und Einbauten bis zu 1,00 m2
Einzelgröße wird gesondert vergütet.
Art = Pflastersteine aus Beton.
Dicke über 8 bis 10 cm.
Menge: 7,000 m

**03.05.0210 Pflasterdecken-Anpassung herstellen Einzelgr. b 0,5m2*Steine Pflasterd.**
StL-Nr. 2311519811
Anpassung der Pflasterdecke an Aussparungen oder Einbauten herstellen. Abgerechnet wird je Stück Einbauteil.
Einzelgröße der Aussparung bzw. Einbauten bis 0,50 m2.
Ausführung mit Steinen der Pflasterdecke. Das Schneiden
der Steine gehört zum Leistungsumfang.
Menge: 2,000 St

**03.05.0220 Platte zuarbeiten Platte aus Beton*Dicke 6 bis 8 cm**
StL-Nr. 231152220101
Platte auf Passmaß trennen und an Kanten und Einfassungen oder an Aussparungen und Einbauten über 1,00 m2
Einzelgröße zuarbeiten, nassschneiden oder behauen. Das
Zuarbeiten, Nassschneiden oder Behauen der Platten an
Aussparungen und Einbauten bis zu 1,00 m2 Einzelgröße
wird gesondert vergütet.
Art = Platte aus Beton.
Dicke 6 bis 8 cm.
Menge: 7,000 m

*Hinweis: Bereich der Böschung*

**03.05.0230 Pflasterd. m. Kleinpfl. d.AG herst.*Flächen bis 2 m2 Pflaster gelagert*St.100/100/100*SZ22/LA25 Bett.0/4 30 v. H.*Fuge 0/4**
StL-Nr. 2311515791119211
Pflasterdecke mit Kleinpflastersteinen aus Naturstein
des AG herstellen. Verband nach Unterlagen des AG.
In Flächen 'des Böschungsauslauf, Neigung ca. 1 zu 1,5, Rohr PE DN 250'

Einzelflächen bis 2,00 m2.
Pflastersteine gelagert innerhalb der Baustelle aufnehmen und fördern.
Format für Rastermaß = 100/100/100 mm.
Pflasterstein 'Naturstein gemischt'

Baustoffgemisch für Bettung und Fugen Kategorie
SZ22/LA25.
Bettung aus Baustoffgemisch 0/4, Anteil an Körnung unter 2 mm max. 30 Massenprozent, E CS35, C 90/3.
Fuge mit Baustoffgemisch 0/4, GU, F, E CS35, C 90/3,
Fugenmaterial einarbeiten und einschlämmen, Fugenschluss durch Einfegen und Einschlämmen herstellen.
Menge: 2,000 m2

#### Abschnitt 03.06 Entwässerung

**03.06.0010 Straßenablauf ausbauen Betonfertigteile*Tiefe bis 1,25 m StrA in bef. Fl.*Ausbau verwerten**
StL-Nr. 24110506112001
Straßenablauf einschließlich Aufsatz ausbauen. An-
schlussleitungen, die bestehen bleiben, soweit erforderlich abdichten. Das Ausbauen von Rohrleitungen wird
gesondert vergütet.
Straßenablauf aus Betonfertigteilen, vollständig ausbauen.
Ausbautiefe ab OK Aufsatz bis 1,25 m.
Straßenablauf liegt in befestigter Fläche. Aufbruch und
Erdarbeiten ausführen.
Sämtliche Ausbaustoffe verwerten nach Wahl des AN.
Menge: 1,000 St

**03.06.0020 Entwässerungsrohrleitung abbrechen Rohr DN bis 250*Kunststoff-Rohr*Ausb. verwerten**
StL-Nr. 24110305140901
Entwässerungsrohrleitung abbrechen. Entwässerungsrohrleitung liegt bis Oberkante Rohr frei. Erdarbeiten in
der verbliebenen Leitungszone ausführen. Offene Wasserhaltung bis zu einer Pumpenleistung von 10 m3 Fördermenge und 5,00 m Förderhöhe je Stunde und Haltung ausführen. Das Ausbauen von Schächten wird gesondert vergütet.
Rohr DN/ID bis 250.
Rohr aus Kunststoff.
Fließsohlentiefe '1,20 m bis 2,50 m'

Ausbaustoffe nach Wahl des AN verwerten.
Menge: 10,000 m

**03.06.0030 Straßenablauf einbauen mit Erdarb. Boden 1a Dicht.*Schaft Form 5d Aufl-Ring 10b*Aufl. C 8/10,10cm Tiefe bis 1,25 m*eing. verd. Bod. BM-F2**
StL-Nr. 2411051743021115
Straßenablauf aus Betonfertigteilen einbauen. Fugen mit
Mörtel M20 dichten und glattstreichen. Aufsatz wird gesondert vergütet. Erdarbeiten ausführen.
Boden Form 1a mit Abfluss im Boden und eingebautem
Steckmuffendichtelement.
Schaft Form 5d (570 mm hoch).
Auflagering Form 10b (für rechteckige Aufsätze).
Auflager aus Beton C 8/10, 10 cm dick, herstellen.
Aushubtiefe ab OK Straßenablauf bis 1,25 m.
In vom AN eingebauten und verdichteten Boden. Aushub
seitlich lagern und zum Verfüllen verwenden. Überschüssigen Aushub nach Wahl des AN verwerten.
Materialwerte nach EBV = BM-F2
Menge: 1,000 St

**03.06.0040 Aufsatz f. Straßenablauf aufsetzen 300x500, D,34,5mm*dämpf.Einlage Zinkeimer C 3*Höhe Zug um Zug WW-Mörtel**
StL-Nr. 2411052303001422
Aufsatz für Straßenablauf aufsetzen.
Klasse D 400, 300x500, mit Schlitzweite 34,5 mm.
Dämpfende Einlage.
Verzinkter Eimer, Form C 3.
Aufsatz zunächst provisorisch auflegen und entsprechend
Bauablauf Zug um Zug bis auf planmäßige Höhe setzen.
Fuge zwischen Fertigteilen mit Mörtel WW-
Schachtkopfmörtel nach DIN 19573 herstellen, Fugen
glattstreichen.
Menge: 1,000 St

**03.06.0050 Straßenablaufanschluss herstellen (Zul.) Rohr DN 250*Anschluss+Gelenk**
Rohrleitung an Straßenablauf anschließen, Anschluss abdichten. Vergütet wird der Mehraufwand für das Herstellen
des Anschlusses einschließlich Passstücke gegenüber der
bis zur Innenfläche des Straßenablaufs durchgemessenen Rohrleitung.
Boden der Homogenbereiche EA-L1 nach Baugrundgutachten ausführen, 100 % Hand- und Kleinmaschinenarbeit  sind einzurechnen
Rohrleitung bis DN 250.
Rohr aus PVCU.
Straßenablauf aus Betonfertigteilen
Anschluss mit Anschlussstück und Gelenkstück.
Menge: 1,000 St

**03.06.0060 Fertigteil-Schacht herstellen BFT*DU 1000 mm*Steig. DIN 19555A T ü.1,00 - 2,00 m*Aufl. C 8/10,10cm Gleitringdichtung*Beton-Halbschale**
StL-Nr. 2411041511223101
Fertigteil-Schacht mit Schachthals einschließlich der
Öffnungen für die Rohranschlüsse herstellen. Erforderliche Auflageringe einbauen. Schachtabdeckung und An-
schluss der Rohrleitungen werden gesondert vergütet.
Schacht aus Betonfertigteilen.
Schacht DU = 1000 mm.
Steigeisen einläufig nach DIN 19 555 Form A, 4 St/m
einbauen.
Lichte Schachttiefe über 1,00 bis 2,00 m.
Auflager aus Beton C 8/10, 10 cm dick, herstellen.
Fugendichtung mit Gleitringdichtung aus Elastomeren und
Lastübertragungsring.
Schachtsohle mit Beton-Halbschale als Durchlaufrinne,
übrige Sohle aus Beton C 16/20 mit Zementglattstrich
herstellen.
Menge: 1,000 St

**03.06.0070 Schachtanschluss herstellen (Zul.) Rohr DN 250 Kunststoff**
StL-Nr. 24110362059400
Rohrleitung an Schacht anschließen, Anschluss abdichten. Vergütet wird der Mehraufwand für das Herstellen
des Anschlusses einschließlich Passstücke gegenüber der
bis zur Innenfläche des Schachtes durchgemessenen Rohrleitung.
Rohrleitung DN/ID 250.
Rohr aus 'PE DN 250'

Schacht aus Kunststoff.
Menge: 2,000 St

**03.06.0080 Schachtabdeckung auf Höhe setzen Mörtel M20**
StL-Nr. 2411046001
Schachtabdeckung, lose aufgelegt, entsprechend Bauablauf Zug um Zug auf planmäßige Höhe setzen.
Fuge zwischen Fertigteilen mit Mörtel M20 vollflächig
unter Verwendung von mindestens drei Distanzstücken
entsprechender Festigkeit herstellen, Fugen glattstreichen.
Menge: 1,000 St

**03.06.0090 Froschklappe einbauen (Zul.) Anlauf 1 zu 1,5**
Froschklappe einbauen.  Rückstauverschlüsse für drucklose Entwässerungs- und Abwassersysteme.Vergütet wird der Mehraufwand gegenüber der bis zur unteren Vorderkante des
Böschungsstückes durchgemessenen Rohrleitung.
Rohr DN/ID DN 250
Rohr aus PE
Neigung des Anlaufs 1 zu 1,5.
Menge: 1,000 St

**03.06.0100 Anschlussleitung herstellen*PP-Rohr Rohrverb.Wahl AN*Bettung Typ 1*Überdeckg.ü.1-2 m o.Verk.l, Statik.*Ringst. Kl.SN 8**
StL-Nr. 2411031592119212
Anschlussleitung zum Schacht bzw. zur Sammelrohrleitung
nach statischen und konstruktiven Erfordernissen herstellen. Anschluss an Schacht bzw. Sammelrohrleitung
sowie Formstücke werden gesondert vergütet.
Rohr DN/ID '250'

Rohr aus PP.
Rohrverbindung nach Wahl des AN.
Bettung nach DIN EN 1610, Typ 1 herstellen. Boden für
Leitungszone liefern und einbauen.
Fließsohlentiefe '1,20 m bis 2,50 m'

Überdeckungshöhe über 1,00 bis 2,00 m.
Ohne Straßenverkehrslast. Statische Berechnung aufstellen und liefern.
Ringsteifigkeit SN 8 nach DIN EN ISO 9969.
Menge: 10,000 m

**03.06.0110 Formstücke als Zulage Rohr DN 150**
Formstücke wie Bögen 15° - 90°, Überschiebmuffen und
Abzweige bis DN 250 als Zulage,
Rogr aus PVCU - SN 8, bis DN 250.
Entwässerungsleitung vom Straßenablauf
zur Anschlussleitung.
Menge: 12,000 St

### Bereich 04 Entsorgung

#### Abschnitt 04.01 Nachweise

**04.01.0010 Abfallliste f. nicht gefährl. Abf. f.ges.LeistgsVerz**
*** Pauschalposition
StL-Nr. 2290080401
Leistung umfasst die Führung der Abfallliste für alle
nicht gefährlichen Abfälle, die infolge
Verdrängung, fehlender Eignung oder mangels Wiederverwendungsmöglichkeit nicht innerhalb der Baustelle
verbleiben und bei denen die Führung der Abfallliste
nicht ausdrücklich erwähnt ist.
Die Abfallliste ist dem Auftraggeber bis spätestens zur
Schlussabnahme als Excel-Tabelle (Dateiformat .xlsx)
zu übergeben.
Pauschale gilt
für alle Leistungen dieses Leistungsverzeichnisses.
Menge: 1,000 psch

#### Abschnitt 04.02 Entsorgung/Bodenerkundung Straße

**04.02.0010 Probe entnehmen*1 pro Schicht Eimer 10,0 l*Kategorie A Probe an AG**
StL-Nr. 21103210916101
Probe nach DIN EN ISO 22475-1 nach Unterlagen des AG
entnehmen und verpacken. Bezeichnen und Lagern der Probe sowie Liefern des Probebehälters einschließlich zugehörigem Verschluss.
Entnahme 'aus Abbruchsmaterial/Fräsgut Asphalt'

Je eine Probe aus allen angetroffenen Schichten
Probe in Eimer von 10,0 l Fassungsvermögen füllen.
Güteklasse = 3 - 5 mit einem Verfahren der Entnahmekategorie A.
Probe dem Labor des AG nach Unterlagen des AG übergeben.
Menge: 2,000 St

**04.02.0020 N.gefährl. Abfall aus Baustelle ent*Entsorgung AN Gebühr einrechn.*Nachweis Ulg. AG**
StL-Nr. 121021219111
Nicht gefährlichen Abfall aus Baustelle laden, fördern
und entsorgen. Schadstoffbelastung nach Unterlagen des
AG.
Abgerechnet wird nach Wiegescheinen.
Abfall 'Asphalt; AVV-Schlüssel 170302; Verwertungsklasse A'

Entsorgung nach Wahl des AN.
Gebühren der Abfallentsorgung sind einzurechnen.
Nachweis nach Unterlagen des AG führen.
Menge: 45,000 t

*Hinweis: Entsorgung Pflaster/Platten/Rückenstützen/Bprdanlagen/Fundamente*

**04.02.0030 N.gefährl. Abfall aus Abbruch ent. Beton*Entsorgung AN Gebühr einrechn.*Nachweis Ulg. AG**
StL-Nr. 12102113011101
Nicht gefährlichen Abfall aus Abbruch laden, fördern
und entsorgen. Schadstoffbelastung nach Unterlagen des
AG.
Abgerechnet wird nach Wiegescheinen.
Abfall = Beton. Abfallschlüsselnummer 17 01 01.
Entsorgung nach Wahl des AN.
Gebühren der Abfallentsorgung sind einzurechnen.
Nachweis nach Unterlagen des AG führen.
Menge: 10,000 t

**04.02.0040 N.gefährl. Abfall aus Abbruch ent. Gemisch Beton*Entsorgung AN Gebühr einrechn.*Nachweis Ulg. AG**
StL-Nr. 12102113041101
Nicht gefährlichen Abfall aus Abbruch laden, fördern
und entsorgen. Schadstoffbelastung nach Unterlagen des
AG.
Abgerechnet wird nach Wiegescheinen.
Abfall = Gemische aus Beton, Ziegeln, Fliesen und Keramik mit Ausnahme derjenigen, die unter 17 01 06 fallen.
Abfallschlüsselnummer 17 01 07.
Entsorgung nach Wahl des AN.
Gebühren der Abfallentsorgung sind einzurechnen.
Nachweis nach Unterlagen des AG führen.
Menge: 3,000 t

#### Abschnitt 04.03 Entsorgung Brücke

**04.03.0010 N.gefährl. Abfall aus Abbruch ent. Eisen*Entsorgung AN Gebühr einrechn.*Nachweis Ulg. AG**
StL-Nr. 12102113081101
Nicht gefährlichen Abfall aus Abbruch laden, fördern
und entsorgen. Schadstoffbelastung nach Unterlagen des
AG.
Abgerechnet wird nach Wiegescheinen.
Abfall = Eisen und Stahl. Abfallschlüsselnummer 17 04
05.
Entsorgung nach Wahl des AN.
Gebühren der Abfallentsorgung sind einzurechnen.
Nachweis nach Unterlagen des AG führen.
Menge: 4,500 t

**04.03.0020 N.gefährl. Abfall aus Abbruch ent. Stahlbeton*Entsorgung AN Gebühr einrechn.*Nachweis Ulg. AG**
StL-Nr. 12102113021101
Nicht gefährlichen Abfall aus Abbruch laden, fördern
und entsorgen. Schadstoffbelastung nach Unterlagen des
AG.
Abgerechnet wird nach Wiegescheinen.
Abfall = Stahlbeton, Spannbeton. Abfallschlüsselnummer
17 01 01.
Entsorgung nach Wahl des AN.
Gebühren der Abfallentsorgung sind einzurechnen.
Nachweis nach Unterlagen des AG führen.
Menge: 9,000 t

**04.03.0030 N.gefährl. Abfall aus Abbruch ent. Beton*Entsorgung AN Gebühr einrechn.*Nachweis Ulg. AG**
StL-Nr. 12102113011101
Nicht gefährlichen Abfall aus Abbruch laden, fördern
und entsorgen. Schadstoffbelastung nach Unterlagen des
AG.
Abgerechnet wird nach Wiegescheinen.
Abfall = Beton. Abfallschlüsselnummer 17 01 01.
Entsorgung nach Wahl des AN.
Gebühren der Abfallentsorgung sind einzurechnen.
Nachweis nach Unterlagen des AG führen.
Menge: 30,000 t

**04.03.0040 N.gefährl. Abfall aus Baustelle ent Boden*Entsorgung AN Gebühr einrechn.**
StL-Nr. 121021212110
Nicht gefährlichen Abfall aus Baustelle laden, fördern
und entsorgen. Schadstoffbelastung nach Unterlagen des
AG.
Abgerechnet wird nach Wiegescheinen.
Abfall = Boden. Abfallschlüsselnummer = 17 05 04.
Entsorgung nach Wahl des AN.
Gebühren der Abfallentsorgung sind einzurechnen.
Menge: 150,000 t
